# Accessori per a canonada de distribució d'aigua per a sistema de calefacció i refrigeració per sostre radiant

- Propietat de l'arxiu: CYPE Ingenieros S.A.
- Format: FIEBDC-3/2016
- Programa: Generador de preus de la construcció. CYPE Ingenieros, S.A.
- Data: 17/06/2024
- Divisa: EUR
- Costos indirectes: 3 %
- IVA: 21 %

## I Instal·lacions

### IC Calefacció, refrigeració, climatització i A.C.S.

#### ICE Emissors per aigua per a calefacció i refrigeració

**ICE024** U Accessori per a canonada de distribució d'aigua per a sistema de calefacció i refrigeració per sostre radiant.
Conjunt de peces format per ràcord de 10x10 mm de diàmetre, per a unió ràpida entre panells de sostre refrigerant i 2 insercions per a connexió de tub de 10 mm de diàmetre a ràcord.
Inclou: Col·locació i fixació de l'accessori.
Criteri d'amidament de projecte: Nombre d'unitats previstes, segons documentació gràfica de Projecte.
Criteri de mesura d'obra: Es mesurarà el nombre d'unitats realment executades segons especificacions de Projecte.

| Codi | Ut | Descripció | Rendiment | Preu | Import |
|---|---|---|---|---|---|
| mt38etu030a | U | Ràcord de 10x10 mm de diàmetre, per a unió ràpida entre panells de sostre refrigerant. (material) | 1 | 7.53 | 7.530 |
| mt38etu040a | U | Inserció per a connexió de tub de 10 mm de diàmetre a ràcord. (material) | 2 | 1.86 | 3.720 |
| mo103 | h | Ajudant calefactor. (mà d'obra) | 0.013 | 25.25 | 0.328 |
| % | % | Costos directes complementaris | 2 % | 11.578 | 0.232 |
|  |  | Costos directes |  |  | 11.810 |
