# Accessori per a canonada de distribució d'aigua per a sistema de calefacció i refrigeració per sostre radiant

- Propietat de l'arxiu: CYPE Ingenieros S.A.
- Format: FIEBDC-3/2016
- Programa: Generador de preus de la construcció. CYPE Ingenieros, S.A.
- Data: 17/06/2024
- Divisa: EUR
- Costos indirectes: 3 %
- IVA: 21 %

## I Instal·lacions

### IC Calefacció, refrigeració, climatització i A.C.S.

#### ICE Emissors per aigua per a calefacció i refrigeració

**ICE024** U Accessori per a canonada de distribució d'aigua per a sistema de calefacció i refrigeració per sostre radiant.
Conjunt de peces per a la finalització de la canonada, format per ràcord amb sortida roscada femella, de llautó, de 20 mm x 1/2", ràcord amb sortida roscada mascle, de llautó, de 15 mm x 1/2" i maneguet de 10x15 mm de diàmetre.
Inclou: Col·locació i fixació de l'accessori.
Criteri d'amidament de projecte: Nombre d'unitats previstes, segons documentació gràfica de Projecte.
Criteri de mesura d'obra: Es mesurarà el nombre d'unitats realment executades segons especificacions de Projecte.

| Codi | Ut | Descripció | Rendiment | Preu | Import |
|---|---|---|---|---|---|
| mt37tpu536b | U | Ràcord amb sortida roscada femella, de llautó, de 20 mm x 1/2". (material) | 1 | 6.46 | 6.460 |
| mt38etu037a | U | Ràcord amb sortida roscada mascle, de llautó, de 15 mm x 1/2". (material) | 1 | 11.08 | 11.080 |
| mt38etu035a | U | Maneguet de 10x15 mm de diàmetre. (material) | 1 | 11.34 | 11.340 |
| mo103 | h | Ajudant calefactor. (mà d'obra) | 0.013 | 25.25 | 0.328 |
| % | % | Costos directes complementaris | 2 % | 29.208 | 0.584 |
|  |  | Costos directes |  |  | 29.792 |

## Recursos

**mt37tpu536b** U Ràcord amb sortida roscada femella, de llautó, de 20 mm x 1/2"
Dades tècniques: Cost energètic 41.153 MJ; Emissió de CO2 2.822 kg
Residus:
- embalatge: re150101 Envasos de paper i cartró. (component de residu); rendiment 0.072 kg; Codi LER 15 01 01; Massa de l'element 1 kg; Volum 0.001333 m3
