# Radiador per a calefacció a baixa temperatura

- Propietat de l'arxiu: CYPE Ingenieros S.A.
- Format: FIEBDC-3/2016
- Programa: Generador de preus de la construcció. CYPE Ingenieros, S.A.
- Data: 17/06/2024
- Divisa: EUR
- Costos indirectes: 3 %
- IVA: 21 %

## I Instal·lacions

### IC Calefacció, refrigeració, climatització i A.C.S.

#### ICE Emissors per aigua per a calefacció i refrigeració

**ICE042** U Radiador per a calefacció a baixa temperatura.
Radiador per a calefacció a baixa temperatura, amb bescanviador de calor de tub de coure i aletes d'alumini, carcassa independent del bescanviador, ventiladors amb motor Brushless, de velocitat variable, per a impulsió d'aire i panell de control amb 4 maneres de funcionament, potència calorífica 1517 W per a salt tèrmic de 30°C, potència calorífica 1995,3 W per a salt tèrmic de 40°C, potència calorífica 2637,2 W per a salt tèrmic de 50°C, pressió sonora 33,2 dBA, dimensions 635x1094x119 mm, pes 14,2 kg, color blanc RAL 9010. Inclús clau de pas termostàtica, suports i tots aquells accessoris necessaris pel seu correcte funcionament. Totalment muntat, connexionat i provat.
Inclou: Replanteig mitjançant plantilla. Fixació en parament mitjançant elements d'ancoratge. Situació i fixació de les unitats. Muntatge d'accessoris. Connexionat amb la xarxa de conducció d'aigua.
Criteri d'amidament de projecte: Nombre d'unitats previstes, segons documentació gràfica de Projecte.
Criteri de mesura d'obra: Es mesurarà el nombre d'unitats realment executades segons especificacions de Projecte.

| Codi | Ut | Descripció | Rendiment | Preu | Import |
|---|---|---|---|---|---|
| mt38fer055d | U | Radiador per a calefacció a baixa temperatura, amb bescanviador de calor de tub de coure i aletes d'alumini, carcassa independent del bescanviador, ventiladors amb motor Brushless, de velocitat variable, per a impulsió d'aire i panell de control amb 4 maneres de funcionament, potència calorífica 1517 W per a salt tèrmic de 30°C, potència calorífica 1995,3 W per a salt tèrmic de 40°C, potència calorífica 2637,2 W per a salt tèrmic de 50°C, pressió sonora 33,2 dBA, dimensions 635x1094x119 mm, pes 14,2 kg, color blanc RAL 9010. (material) | 1 | 686.4 | 686.400 |
| mt38fer058 | U | Suport d'acer per a radiador, per a col·locació mural amb cargols. (material) | 2 | 1.6 | 3.200 |
| mt38fer087 | U | Equip per connexió de radiador a la canonada de distribució, compost per clau de pas termostàtica i demés accessoris necessaris. (material) | 1 | 26.2 | 26.200 |
| mo004 | h | Oficial 1ª calefactor. (mà d'obra) | 0.392 | 29.34 | 11.501 |
| mo103 | h | Ajudant calefactor. (mà d'obra) | 0.392 | 25.25 | 9.898 |
| % | % | Costos directes complementaris | 2 % | 737.199 | 14.744 |
|  |  | Costos directes |  |  | 751.943 |

## Recursos

**mt38fer055d** U Radiador per a calefacció a baixa temperatura
Dades tècniques: Cost energètic 1589.736 MJ; Emissió de CO2 117.081 kg
Residus:
- embalatge: re150101 Envasos de paper i cartró. (component de residu); rendiment 0.086 kg; Codi LER 15 01 01; Massa de l'element 1 kg; Volum 0.001333 m3
