# Minicentral tèrmica per a la regulació d'una instal·lació de terra radiant i radiadors

- Propietat de l'arxiu: CYPE Ingenieros S.A.
- Format: FIEBDC-3/2016
- Programa: Generador de preus de la construcció. CYPE Ingenieros, S.A.
- Data: 11/05/2022
- Divisa: EUR
- Costos indirectes: 3 %
- IVA: 21 %

## I Instal·lacions

### IC Calefacció, climatització i A.C.S.

#### ICE Emissors per aigua per a climatització

**ICE105** U Minicentral tèrmica per a la regulació d'una instal·lació de terra radiant i radiadors.
Mini central tèrmica per a la regulació d'una instal·lació de terra radiant de 3 circuits i 2 circuits de radiadors, centraleta electrònica de climatització amb display LCD i teclat per a programació i registre de paràmetres, composta d'armari metàl·lic amb peus regulables, suports i porta en color blanc amb pany, vàlvula de 3 vies amb servomotor analògic, bomba de circulació electrònica Magna 25-100, vàlvula de tall micromètric, vàlvula antiretorn, vàlvules de tall, grup de purgat, termòmetres, vàlvula de tall d'ajust, col·lectors per a circuits d'alta temperatura, amb capçals electrotèrmics, termòstat de seguretat electrònic, cablejat elèctric, separador de microbombolles, centraleta electrònica de climatització amb display LCD i teclat per a programació i registre de paràmetres, sonda ambiental de temperatura i humitat. Totalment muntada, connexionada i provada.
Inclou: Connexió al sistema de control de temperatura.
Criteri d'amidament de projecte: Nombre d'unitats previstes, segons documentació gràfica de Projecte.
Criteri de mesura d'obra: Es mesurarà el nombre d'unitats realment executades segons especificacions de Projecte.

| Codi | Ut | Descripció | Rendiment | Preu | Import |
|---|---|---|---|---|---|
| mt38rdz110oCc | U | Mini central tèrmica per a la regulació d'una instal·lació de terra radiant de 3 circuits i 2 circuits de radiadors, centraleta electrònica de climatització amb display LCD i teclat per a programació i registre de paràmetres, composta d'armari metàl·lic amb peus regulables, suports i porta en color blanc amb pany, vàlvula de 3 vies amb servomotor analògic, bomba de circulació electrònica Magna 25-100, vàlvula de tall micromètric, vàlvula antiretorn, vàlvules de tall, grup de purgat, termòmetres, vàlvula de tall d'ajust, col·lectors per a circuits d'alta temperatura, amb capçals electrotèrmics, termòstat de seguretat electrònic, cablejat elèctric, separador de microbombolles, centraleta electrònica de climatització amb display LCD i teclat per a programació i registre de paràmetres, sonda ambiental de temperatura i humitat. (material) | 1 | 4122.6 | 4122.600 |
| mo004 | h | Oficial 1ª calefactor. (mà d'obra) | 0.879 | 26.41 | 23.214 |
| mo103 | h | Ajudant calefactor. (mà d'obra) | 0.879 | 22.7 | 19.953 |
| % | % | Costos directes complementaris | 2 % | 4165.767 | 83.315 |
|  |  | Costos directes |  |  | 4249.082 |

## Recursos

**mt38rdz110oCc** U Mini central tèrmica per a la regulació d'una instal·lació de terra radiant de 3 circuits i 2 circuits de radiadors
Dades tècniques: Cost energètic 1.157 MJ; Emissió de CO2 1.822 kg
Residus:
- embalatge: re150101 Envasos de paper i cartró. (component de residu); rendiment 2.143 kg; Codi LER 15 01 01; Massa de l'element 1 kg; Volum 0.001333 m3
