# Panell per a sistema de calefacció i refrigeració per sostre radiant, amb fals sostre continu

- Propietat de l'arxiu: CYPE Ingenieros S.A.
- Format: FIEBDC-3/2016
- Programa: Generador de preus de la construcció. CYPE Ingenieros, S.A.
- Data: 17/06/2024
- Divisa: EUR
- Costos indirectes: 3 %
- IVA: 21 %

## I Instal·lacions

### IC Calefacció, refrigeració, climatització i A.C.S.

#### ICE Emissors per aigua per a calefacció i refrigeració

**ICE021** U Panell per a sistema de calefacció i refrigeració per sostre radiant, amb fals sostre continu.
Panell refrigerant, de guix laminat, per a fals sostre continu, de 1000x1200 mm i 15 mm de gruix, amb circuit integrat de tub de polietilè reticulat (PE-X) amb barrera d'oxigen, de 9,9 mm de diàmetre i 1,1 mm de gruix, amb aïllament tèrmic de poliestirè expandit de 27 mm d'espessor, Euroclasse B-s1, d0 de reacció al foc, segons UNE-EN 13501-1, per a sistema de calefacció i refrigeració per sostre radiant; suspès del forjat amb estructura metàl·lica. Totalment muntat, connexionat i provat.
Criteri de valoració econòmica: El preu no inclou l'estructura suport.
Inclou: Cargolat i col·locació de les plaques. Tractament de junts. Realització de proves de servei.
Criteri d'amidament de projecte: Nombre d'unitats previstes, segons documentació gràfica de Projecte.
Criteri de mesura d'obra: Es mesurarà el nombre d'unitats realment executades segons especificacions de Projecte.

| Codi | Ut | Descripció | Rendiment | Preu | Import |
|---|---|---|---|---|---|
| mt38etu100c | U | Panell refrigerant, de guix laminat, per a fals sostre continu, de 1000x1200 mm i 15 mm de gruix, amb circuit integrat de tub de polietilè reticulat (PE-X) amb barrera d'oxigen, de 9,9 mm de diàmetre i 1,1 mm de gruix, amb aïllament tèrmic de poliestirè expandit de 27 mm d'espessor, Euroclasse B-s1, d0 de reacció al foc, segons UNE-EN 13501-1. (material) | 1 | 139.89 | 139.890 |
| mo004 | h | Oficial 1ª calefactor. (mà d'obra) | 0.157 | 29.34 | 4.606 |
| mo103 | h | Ajudant calefactor. (mà d'obra) | 0.078 | 25.25 | 1.970 |
| % | % | Costos directes complementaris | 2 % | 146.466 | 2.929 |
|  |  | Costos directes |  |  | 149.395 |

Residus:
- col·locació: mt38etu100c; factor de residu 0.0045

## Recursos

**mt38etu100c** U Panell refrigerant
Dades tècniques: Cost energètic 481.283 MJ; Emissió de CO2 8.953 kg; Codi LER 17 08 02; Massa de l'element 15.82 kg; Volum 0.01582 m3
Residus:
- embalatge: re170203 Plàstic. (component de residu); rendiment 0.036 kg; Codi LER 17 02 03; Massa de l'element 1 kg; Volum 0.001667 m3
