# Sistema de calefacció i refrigeració per sostre radiant

- Propietat de l'arxiu: CYPE Ingenieros S.A.
- Format: FIEBDC-3/2016
- Programa: Generador de preus de la construcció. CYPE Ingenieros, S.A.
- Data: 17/06/2024
- Divisa: EUR
- Costos indirectes: 3 %
- IVA: 21 %

## I Instal·lacions

### IC Calefacció, refrigeració, climatització i A.C.S.

#### ICE Emissors per aigua per a calefacció i refrigeració

**ICE030** m² Sistema de calefacció i refrigeració per sostre radiant.
Sistema de calefacció i refrigeració per sostre radiant, compost per panells radiants de guix laminat, amb circuits integrats de tub de polietilè reticulat (PE-Xa) amb barrera d'oxigen, de 9,9 mm de diàmetre i 1,1 mm de gruix, de 800x625x15 mm i canonada de distribució formada per tub de polietilè reticulat (PE-Xa) amb barrera d'oxigen i capa de protecció de polietilè (PE) modificat, de 20 mm de diàmetre exterior i 2 mm de gruix. Fins i tot elements de muntatge i altres accessoris necessaris per al seu correcte funcionament. Totalment muntat, connexionat i provat.
Inclou: Replanteig dels eixos de l'estructura metàl·lica. Anivellació i cargolat dels perfils de l'estructura metàl·lica. Col·locació i cargolat dels panells. Tractament de junts. Replanteig de la canonada de distribució. Col·locació i fixació de la canonada. Connexionat dels panells amb la canonada de distribució i entre ells. Connexionat de la canonada de distribució amb el col·lector. Realització de proves de servei.
Criteri d'amidament de projecte: Superfície útil, mesura segons documentació gràfica de Projecte.
Criteri de mesura d'obra: Es mesurarà la superfície realment executada segons especificacions de Projecte.

| Codi | Ut | Descripció | Rendiment | Preu | Import |
|---|---|---|---|---|---|
| mt12psg050c | m | Mestra 60/27 de xapa d'acer galvanitzat, de 60 mm d'amplada, segons UNE-EN 14195. (material) | 3.2 | 0.84 | 2.688 |
| mt38etu200a | m² | Plafó radiant de guix laminat, amb circuit integrat de tub de polietilè reticulat (PE-Xa) amb barrera d'oxigen, de 9,9 mm de diàmetre i 1,1 mm de gruix, de 800x625x15 mm, per a sistema de calefacció i refrigeració per paret i sostre radiant, per a fixació amb cargols sobre estructura metàl·lica. (material) | 1 | 195.2 | 195.200 |
| mt38etu210a | U | Cargol per a la fixació de panell de sistema de calefacció i refrigeració per paret i sostre radiant a estructura metàl·lica, de 33 mm de longitud. (material) | 15 | 0.04 | 0.600 |
| mt38etu211a | m | Cinta per a junts entre panells de sistema de calefacció i refrigeració per paret i sostre radiant. (material) | 0.45 | 24.67 | 11.102 |
| mt38etu212a | kg | Morter per a junts entre panells de sistema de calefacció i refrigeració per paret i sostre radiant. (material) | 0.7 | 29.49 | 20.643 |
| mt38etu108a | U | Te de llautó, de 20x9,9x20 mm, sistema d'unió Quick and Easy, inclús anells. (material) | 1 | 14.46 | 14.460 |
| mt37tpu012g | m | Tub de polietilè reticulat (PE-Xa) amb barrera d'oxigen i capa de protecció de polietilè (PE) modificat, de 20 mm de diàmetre exterior i 2 mm de gruix, segons UNE-EN ISO 15875-2. (material) | 0.1 | 3.46 | 0.346 |
| mo004 | h | Oficial 1ª calefactor. (mà d'obra) | 0.261 | 29.34 | 7.658 |
| mo103 | h | Ajudant calefactor. (mà d'obra) | 0.261 | 25.25 | 6.590 |
| % | % | Costos directes complementaris | 2 % | 259.287 | 5.186 |
|  |  | Costos directes |  |  | 264.473 |

Residus:
- col·locació: mt12psg050c Mestra 60/27 de xapa d'acer galvanitzat, de 60 mm d'amplada, segons UNE-EN 14195; factor de residu 0.0188
- col·locació: mt38etu210a; factor de residu 0.005
- col·locació: mt37tpu012g; factor de residu 0.0275049

## Recursos

**mt12psg050c** m Mestra 60/27 de xapa d'acer galvanitzat, de 60 mm d'amplada, segons UNE-EN 14195
Dades tècniques: Cost energètic 70.752 MJ; Emissió de CO2 2.171 kg; Codi LER 17 04 05; Massa de l'element 0.53 kg; Volum 0.000252 m3
Residus:
- embalatge: re170203 Plàstic. (component de residu); rendiment 0.005 kg; Codi LER 17 02 03; Massa de l'element 1 kg; Volum 0.001667 m3

**mt38etu210a** U Cargol per a la fixació de panell de sistema de calefacció i refrigeració per paret i sostre radiant a estructura
Dades tècniques: Cost energètic 0.065 MJ; Emissió de CO2 0.004 kg; Codi LER 17 04 05; Massa de l'element 0.0066 kg; Volum 0.000003 m3
Residus:
- embalatge: re150101 Envasos de paper i cartró. (component de residu); rendiment 0.001 kg; Codi LER 15 01 01; Massa de l'element 1 kg; Volum 0.001333 m3

**mt37tpu012g** m Tub de polietilè reticulat (PE-Xa) amb barrera d'oxigen i capa de protecció de polietilè (PE) modificat
Dades tècniques: Cost energètic 9.979 MJ; Emissió de CO2 0.495 kg; Codi LER 17 02 03; Massa de l'element 0.103 kg; Volum 0.000172 m3
