# Sistema de calefacció i refrigeració per terra radiant, amb capa de morter, "STANDARD HIDRÁULICA"

- Propietat de l'arxiu: CYPE Ingenieros S.A.
- Format: FIEBDC-3/2016
- Programa: Generador de preus de la construcció. CYPE Ingenieros, S.A.
- Data: 13/12/2023
- Divisa: EUR
- Costos indirectes: 3 %
- IVA: 21 %

## I Instal·lacions

### IC Calefacció, refrigeració, climatització i A.C.S.

#### ICE Emissors per aigua per a calefacció i refrigeració

**ICE117** m² Sistema de calefacció i refrigeració per terra radiant, amb capa de morter, "STANDARD HIDRÁULICA".
Sistema de calefacció per terra radiant, "STANDARD HIDRÁULICA", compost per panell de galets de poliestirè expandit, de 1295x865 mm, 27 mm de gruix i 49 mm d'altura total, amb làmina superficial plastificada de poliestirè de 0,22 mm d'espessor, tub de polietilè reticulat (PE-Xa) amb barrera d'oxigen, de 16 mm de diàmetre exterior i 2 mm de gruix, SudoPex-A BAO, film de polietilè, per a formació de barrera antihumitat, banda autoadhesiva, de 150x8 mm, per a formació de sòcol perimetral i morter confeccionat en obra, amb 300 kg/m³ de ciment, dosificació 1:5, de 27 mm d'espessor, additiu superplastificant per a morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt38sth041a | m² | Film de polietilè, "STANDARD HIDRÁULICA". (material) | 1.1 | 4.2 | 4.620 |
| mt38sth040a | m | Banda autoadhesiva, de 150x8 mm, "STANDARD HIDRÁULICA". (material) | 0.6 | 2.73 | 1.638 |
| mt17sth006a | U | Panell de galets de poliestirè expandit, de 1295x865 mm, 27 mm de gruix i 49 mm d'altura total, amb làmina superficial plastificada de poliestirè de 0,22 mm d'espessor, "STANDARD HIDRÁULICA", pas del tub múltiple de 5,4 cm, vàlid per a tub de fins a 20 mm de diàmetre, amb unió encadellada. (material) | 0.893 | 30.74 | 27.451 |
| mt37sth093a | m | Tub de polietilè reticulat (PE-Xa) amb barrera d'oxigen, de 16 mm de diàmetre exterior i 2 mm de gruix, SudoPex-A BAO "STANDARD HIDRÁULICA", subministrat en rotllos de 120 m de longitud, segons UNE-EN ISO 15875-2. (material) | 18.519 | 1.94 | 35.927 |
| mt08aaa010a | m³ | Aigua. (material) | 0.008 | 1.5 | 0.012 |
| mt01arg005a | t | Sorra de pedrera, per a morter preparat en obra. (material) | 0.075 | 18 | 1.350 |
| mt08cem011a | kg | Ciment Pòrtland CEM II/B-L 32,5 R, color gris, en sacs, segons UNE-EN 197-1. (material) | 15 | 0.1 | 1.500 |
| mt38sth042a | kg | Additiu superplastificant per a morter, "STANDARD HIDRÁULICA". (material) | 0.1 | 8.22 | 0.822 |
| mq06hor010 | h | Formigonera elèctrica amb una capacitat de pastat de 160 l. (maquinària) | 0.035 | 3.45 | 0.121 |
| mo004 | h | Oficial 1ª calefactor. (mà d'obra) | 0.875 | 28.39 | 24.841 |
| mo103 | h | Ajudant calefactor. (mà d'obra) | 0.875 | 24.43 | 21.376 |
| mo031 | h | Oficial 1ª aplicador de morter autoanivellant. (mà d'obra) | 0.131 | 27.5 | 3.603 |
| mo069 | h | Ajudant aplicador de morter autoanivellant. (mà d'obra) | 0.131 | 24.46 | 3.204 |
| % | % | Costos directes complementaris | 2 % | 126.465 | 2.529 |
|  |  | Costos directes |  |  | 128.994 |

Residus:
- col·locació: mt38sth041a Film de polietilè, "STANDARD HIDRÁULICA"; factor de residu 0.06
- col·locació: mt38sth040a Banda autoadhesiva, de 150x8 mm, "STANDARD HIDRÁULICA"; factor de residu 0.0597738
- col·locació: mt17sth006a; factor de residu 0.024
- col·locació: mt37sth093a; factor de residu 0.0275
- col·locació: mt01arg005a Sorra de pedrera, per a morter preparat en obra; factor de residu 0.00501329
- col·locació: mt08cem011a Ciment Pòrtland CEM II/B-L 32,5 R, color gris, en sacs, segons UNE-EN 197-1; factor de residu 0.01512
- col·locació: mt38sth042a Additiu superplastificant per a morter, "STANDARD HIDRÁULICA"; factor de residu 0.0275

## Recursos

**mt38sth041a** m² Film de polietilè, "STANDARD HIDRÁULICA"
Dades tècniques: Cost energètic 21.237 MJ; Emissió de CO2 0.786 kg; Codi LER 17 06 04; Massa de l'element 0.138 kg; Volum 0.00023 m3
Residus:
- embalatge: re170203 Plàstic. (component de residu); rendiment 0.024 kg; Codi LER 17 02 03; Massa de l'element 1 kg; Volum 0.001667 m3

**mt38sth040a** m Banda autoadhesiva, de 150x8 mm, "STANDARD HIDRÁULICA"
Dades tècniques: Cost energètic 11.623 MJ; Emissió de CO2 0.414 kg; Codi LER 17 06 04; Massa de l'element 0.084 kg; Volum 0.00014 m3
Residus:
- embalatge: re170203 Plàstic; rendiment 0.001 kg

**mt17sth006a** U Panell de galets de poliestirè expandit
Dades tècniques: Cost energètic 52.104 MJ; Emissió de CO2 1.913 kg; Codi LER 17 06 04; Massa de l'element 0.479 kg; Volum 0.000798 m3
Residus:
- embalatge: re170203 Plàstic; rendiment 0.074 kg

**mt37sth093a** m Tub de polietilè reticulat (PE-Xa) amb barrera d'oxigen
Dades tècniques: Cost energètic 7.363 MJ; Emissió de CO2 0.366 kg; Codi LER 17 02 03; Massa de l'element 0.076 kg; Volum 0.000127 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt38sth042a** kg Additiu superplastificant per a morter, "STANDARD HIDRÁULICA"
Dades tècniques: Cost energètic 37.270 MJ; Emissió de CO2 2.096 kg; Codi LER 17 09 04; Massa de l'element 1 kg; Volum 0.000667 m3
Residus:
- embalatge: re170203 Plàstic; rendiment 0.045 kg
