# Recuperador d'aire calent estratificat

- Propietat de l'arxiu: CYPE Ingenieros S.A.
- Format: FIEBDC-3/2016
- Programa: Generador de preus de la construcció. CYPE Ingenieros, S.A.
- Data: 30/07/2024
- Divisa: EUR
- Costos indirectes: 3 %
- IVA: 21 %

## I Instal·lacions

### IC Calefacció, refrigeració, climatització i A.C.S.

#### ICF Unitats no autònomes per a climatització

**ICF140** U Recuperador d'aire calent estratificat.
Recuperador d'aire calent estratificat de projecció vertical, amb caixa de xapa d'acer galvanitzat, envernissada, de 634x634x488 mm, cabal d'aire 2500 m³/h, nivell sonor a 4 m 52 dBA, ventilador helicoïdal d'alumini amb motor per a alimentació trifàsica a 400 V, 6 pols (900 r.p.m.), termòstat de regulació i contactor trifàsic amb protector tèrmic incorporat. Totalment muntat, connexionat i engegat per l'empresa instal·ladora per a la comprovació del seu correcte funcionament.
Inclou: Replanteig de la unitat. Col·locació i fixació de la unitat. Connexionat amb les xarxes de conducció d'aigua i elèctrica. Posada en marxa.
Criteri d'amidament de projecte: Nombre d'unitats previstes, segons documentació gràfica de Projecte.
Criteri de mesura d'obra: Es mesurarà el nombre d'unitats realment executades segons especificacions de Projecte.

| Codi | Ut | Descripció | Rendiment | Preu | Import |
|---|---|---|---|---|---|
| mt42sab110aj | U | Recuperador d'aire calent estratificat de projecció vertical, amb caixa de xapa d'acer galvanitzat, envernissada, de 634x634x488 mm, cabal d'aire 2500 m³/h, nivell sonor a 4 m 52 dBA, ventilador helicoïdal d'alumini amb motor per a alimentació trifàsica a 400 V, 6 pols (900 r.p.m.), termòstat de regulació i contactor trifàsic amb protector tèrmic incorporat. (material) | 1 | 565.5 | 565.500 |
| mo005 | h | Oficial 1ª instal·lador de climatització. (mà d'obra) | 4.831 | 29.34 | 141.742 |
| mo104 | h | Ajudant instal·lador de climatització. (mà d'obra) | 4.831 | 25.25 | 121.983 |
| % | % | Costos directes complementaris | 2 % | 829.225 | 16.585 |
|  |  | Costos directes |  |  | 845.810 |
