# Caldera a gas, domèstica, de condensació, mural, per a calefacció

- Propietat de l'arxiu: CYPE Ingenieros S.A.
- Format: FIEBDC-3/2016
- Programa: Generador de preus de la construcció. CYPE Ingenieros, S.A.
- Data: 17/06/2024
- Divisa: EUR
- Costos indirectes: 3 %
- IVA: 21 %

## I Instal·lacions

### IC Calefacció, refrigeració, climatització i A.C.S.

#### ICG Calderes a gas

**ICG231** U Caldera a gas, domèstica, de condensació, mural, per a calefacció.
Caldera mural de condensació a gas N, per a calefacció, càmera de combustió estanca, potència nominal 30 kW, rendiment 92%, eficiència energètica classe A, perfil de consum XL, potència sonora 55 dBA, dimensions 760x440x360 mm, pes 46,5 kg, encesa electrònica i seguretat per ionització, sense flama pilot, panell de comandaments amb display digital amb indicació de codi d'avaria, programador digital per a programació setmanal del circuit de calefacció, vas d'expansió de 10 litres, kit estàndard d'evacuació de fums i plantilla de muntatge. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj022a | U | Caldera mural de condensació a gas N, per a calefacció, càmera de combustió estanca, potència nominal 30 kW, rendiment 92%, eficiència energètica classe A, perfil de consum XL, potència sonora 55 dBA, dimensions 760x440x360 mm, pes 46,5 kg, encesa electrònica i seguretat per ionització, sense flama pilot, panell de comandaments amb display digital amb indicació de codi d'avaria, programador digital per a programació setmanal del circuit de calefacció, vas d'expansió de 10 litres, kit estàndard d'evacuació de fums i plantilla de muntatge. (material) | 1 | 2057.25 | 2057.250 |
| mt38www010 | U | Material auxiliar per instal·lacions de calefacció. (material) | 1 | 1.68 | 1.680 |
| mo004 | h | Oficial 1ª calefactor. (mà d'obra) | 3.917 | 29.34 | 114.925 |
| mo103 | h | Ajudant calefactor. (mà d'obra) | 3.917 | 25.25 | 98.904 |
| % | % | Costos directes complementaris | 2 % | 2272.759 | 45.455 |
|  |  | Costos directes |  |  | 2318.214 |

## Recursos

**mt38cmj022a** U Caldera mural de condensació a gas N
Dades tècniques: Cost energètic 1421.493 MJ; Emissió de CO2 114.554 kg
Residus:
- embalatge: re150101 Envasos de paper i cartró. (component de residu); rendiment 2.281 kg; Codi LER 15 01 01; Massa de l'element 1 kg; Volum 0.001333 m3
- embalatge: re170201 Fusta. (component de residu); rendiment 0.619 kg; Codi LER 17 02 01; Massa de l'element 1 kg; Volum 0.000909 m3
