# Caldera a gas, col·lectiva, de condensació, de peu, d'acer inoxidable

- Propietat de l'arxiu: CYPE Ingenieros S.A.
- Format: FIEBDC-3/2016
- Programa: Generador de preus de la construcció. CYPE Ingenieros, S.A.
- Data: 17/06/2024
- Divisa: EUR
- Costos indirectes: 3 %
- IVA: 21 %

## I Instal·lacions

### IC Calefacció, refrigeració, climatització i A.C.S.

#### ICG Calderes a gas

**ICG234** U Caldera a gas, col·lectiva, de condensació, de peu, d'acer inoxidable.
Caldera de peu, de condensació, amb cos d'acer inoxidable i cremador de mescla prèvia de gas natural i propà amb encesa electrònica, potència útil (80/60°C) 45 kW, potència útil (50/30°C) 48,6 kW, rendiment útil (80/60°C) 97,4%, rendiment útil (50/30°C) 105%, rendiment útil (50/30°C) al 30% de la càrrega 108,4%, pes 60 kg, emissió de NOx classe 6, regulació amb sortides per 3 circuits directes de calefacció i A.C.S., entrades per a sondes de temperatura, senyal d'alarma, funció antilegionel·la, tres programacions horàries, possibilitat de control remot des d'un smartphone, tablet o PC amb navegador d'internet i de control de fins a 15 calderes en cascada, i sonda de temperatura exterior. Inclús i desguàs a bonera pel buidatge de la caldera i el drenatge de la vàlvula de seguretat, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38bax025a | U | Caldera de peu, de condensació, amb cos d'acer inoxidable i cremador de mescla prèvia de gas natural i propà amb encesa electrònica, potència útil (80/60°C) 45 kW, potència útil (50/30°C) 48,6 kW, rendiment útil (80/60°C) 97,4%, rendiment útil (50/30°C) 105%, rendiment útil (50/30°C) al 30% de la càrrega 108,4%, pes 60 kg, emissió de NOx classe 6, regulació amb sortides per 3 circuits directes de calefacció i A.C.S., entrades per a sondes de temperatura, senyal d'alarma, funció antilegionel·la, tres programacions horàries, possibilitat de control remot des d'un smartphone, tablet o PC amb navegador d'internet i de control de fins a 15 calderes en cascada, i sonda de temperatura exterior. (material) | 1 | 4217.85 | 4217.850 |
| mt38www050 | U | Desguàs a bonera, per al drenatge de la vàlvula de seguretat, compost per 1 m de tub d'acer negre de 1/2" i embut desguàs, inclús accessoris i peces especials. (material) | 1 | 15 | 15.000 |
| mt38www010 | U | Material auxiliar per instal·lacions de calefacció. (material) | 1 | 1.68 | 1.680 |
| mo004 | h | Oficial 1ª calefactor. (mà d'obra) | 5.222 | 29.34 | 153.213 |
| mo103 | h | Ajudant calefactor. (mà d'obra) | 5.222 | 25.25 | 131.856 |
| % | % | Costos directes complementaris | 2 % | 4519.599 | 90.392 |
|  |  | Costos directes |  |  | 4609.991 |

## Recursos

**mt38bax025a** U Caldera de peu, de condensació
Dades tècniques: Cost energètic 4325.893 MJ; Emissió de CO2 337.897 kg
Residus:
- embalatge: re150101 Envasos de paper i cartró. (component de residu); rendiment 2.531 kg; Codi LER 15 01 01; Massa de l'element 1 kg; Volum 0.001333 m3
- embalatge: re170201 Fusta. (component de residu); rendiment 0.65 kg; Codi LER 17 02 01; Massa de l'element 1 kg; Volum 0.000909 m3
