# Canalització de protecció de cablatge d'unitat d'aire condicionat

- Propietat de l'arxiu: CYPE Ingenieros S.A.
- Format: FIEBDC-3/2016
- Programa: Generador de preus de la construcció. CYPE Ingenieros, S.A.
- Data: 17/06/2024
- Divisa: EUR
- Costos indirectes: 3 %
- IVA: 21 %

## I Instal·lacions

### IC Calefacció, refrigeració, climatització i A.C.S.

#### ICN Unitats autònomes de climatització

**ICN016** m Canalització de protecció de cablatge d'unitat d'aire condicionat.
Canalització de protecció de cablejat, encastada, formada per tub de polipropilè flexible, corrugat, de 25 mm de diàmetre nominal, amb IP547.
Inclou: Replanteig. Estesa i fixació de la canalització de protecció.
Criteri d'amidament de projecte: Longitud mesurada segons documentació gràfica de Projecte.
Criteri de mesura d'obra: Es mesurarà la longitud realment executada segons especificacions de Projecte.

| Codi | Ut | Descripció | Rendiment | Preu | Import |
|---|---|---|---|---|---|
| mt35aia050c | m | Tub corbable de polipropilè, transversalment elàstic, corrugat, de color gris, de 25 mm de diàmetre nominal, per a canalització encastada en obra de fàbrica (terres, parets i sostres). Resistència a la compressió 750 N, resistència a l'impacte 2 joules, temperatura de treball -5°C fins 90°C, amb grau de protecció IP547 segons UNE 20324, propietats elèctriques: aïllant, no propagador de la flama. Segons UNE-EN 61386-1 i UNE-EN 61386-22. (material) | 1 | 1.33 | 1.330 |
| mo003 | h | Oficial 1ª electricista. (mà d'obra) | 0.026 | 29.34 | 0.763 |
| mo102 | h | Ajudant electricista. (mà d'obra) | 0.026 | 25.25 | 0.657 |
| % | % | Costos directes complementaris | 2 % | 2.750 | 0.055 |
|  |  | Costos directes |  |  | 2.805 |

Residus:
- col·locació: mt35aia050c; factor de residu 0.0275

## Recursos

**mt35aia050c** m Tub corbable de polipropilè
Dades tècniques: Cost energètic 18.407 MJ; Emissió de CO2 0.914 kg; Codi LER 17 02 03; Massa de l'element 0.19 kg; Volum 0.000317 m3
