# Equip d'aire condicionat amb unitat interior amb distribució per conductes tubulars, sistema aire-aire split 1x1

- Propietat de l'arxiu: CYPE Ingenieros S.A.
- Format: FIEBDC-3/2016
- Programa: Generador de preus de la construcció. CYPE Ingenieros, S.A.
- Data: 17/06/2024
- Divisa: EUR
- Costos indirectes: 3 %
- IVA: 21 %

## I Instal·lacions

### IC Calefacció, refrigeració, climatització i A.C.S.

#### ICN Unitats autònomes de climatització

**ICN025** U Equip d'aire condicionat amb unitat interior amb distribució per conductes tubulars, sistema aire-aire split 1x1.
Equip d'aire condicionat, sistema aire-aire split 1x1, per a gas R-32, bomba de calor, alimentació a la unitat exterior monofàsica (230V/50Hz), potència frigorífica nominal 3,5 kW (temperatura de bulb sec en l'interior 27°C, temperatura de bulb humit en l'interior 19°C, temperatura de bulb sec en l'exterior 35°C, temperatura de bulb humit en l'exterior 24°C), potència calorífica nominal 4,2 kW (temperatura de bulb sec en l'interior 20°C, temperatura de bulb humit en l'exterior 6°C), SEER 6,4 (classe A), SCOP 4,1 (classe A), EER 3,24 (classe A++), COP 3,82 (classe A+), format per una unitat interior amb descàrrega per embocadures tubulars, de 230x740x455 mm, nivell sonor (velocitat baixa) 30 dBA, cabal d'aire (velocitat ultra alta) 540 m³/h, pressió d'aire (estàndard) 37 Pa, control sense fil, i una unitat exterior, de 595x780x290 mm, nivell sonor 50 dBA i cabal d'aire 1950 m³/h, amb control de condensació, embocadures tubulars,. Inclús elements antivibratoris de terra per a recolzament de la unitat exterior i elements per a suspensió del sostre per a la unitat interior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42mhi065R | U | Equip d'aire condicionat, sistema aire-aire split 1x1, per a gas R-32, bomba de calor, alimentació a la unitat exterior monofàsica (230V/50Hz), potència frigorífica nominal 3,5 kW (temperatura de bulb sec en l'interior 27°C, temperatura de bulb humit en l'interior 19°C, temperatura de bulb sec en l'exterior 35°C, temperatura de bulb humit en l'exterior 24°C), potència calorífica nominal 4,2 kW (temperatura de bulb sec en l'interior 20°C, temperatura de bulb humit en l'exterior 6°C), SEER 6,4 (classe A), SCOP 4,1 (classe A), EER 3,24 (classe A++), COP 3,82 (classe A+), format per una unitat interior amb descàrrega per embocadures tubulars, de 230x740x455 mm, nivell sonor (velocitat baixa) 30 dBA, cabal d'aire (velocitat ultra alta) 540 m³/h, pressió d'aire (estàndard) 37 Pa, control sense fil, i una unitat exterior, de 595x780x290 mm, nivell sonor 50 dBA i cabal d'aire 1950 m³/h, amb control de condensació. (material) | 1 | 1505 | 1505.000 |
| mt42mhi523a | U | Embocadures tubulars, per a unitat interior d'aire condicionat. (material) | 1 | 245 | 245.000 |
| mt42www080 | U | Kit d'amortidors antivibració de terra, format per quatre amortidors de cautxú, amb els seus cargols, rosques i volanderes corresponents. (material) | 1 | 8 | 8.000 |
| mt42www090 | U | Kit de suports per a suspensió del sostre, format per quatre varetes roscades d'acer galvanitzat, amb els seus tacs, rosques i volanderes corresponents. (material) | 1 | 22 | 22.000 |
| mo005 | h | Oficial 1ª instal·lador de climatització. (mà d'obra) | 2.574 | 29.34 | 75.521 |
| mo104 | h | Ajudant instal·lador de climatització. (mà d'obra) | 2.574 | 25.25 | 64.994 |
| % | % | Costos directes complementaris | 2 % | 1920.515 | 38.410 |
|  |  | Costos directes |  |  | 1958.925 |
