# Canal protectora per a la línia frigorífica, el cablejat elèctric d'alimentació i la xarxa d'evacuació de condensats

- Propietat de l'arxiu: CYPE Ingenieros S.A.
- Format: FIEBDC-3/2016
- Programa: Generador de preus de la construcció. CYPE Ingenieros, S.A.
- Data: 17/06/2024
- Divisa: EUR
- Costos indirectes: 3 %
- IVA: 21 %

## I Instal·lacions

### IC Calefacció, refrigeració, climatització i A.C.S.

#### ICN Unitats autònomes de climatització

**ICN006** m Canal protectora per a la línia frigorífica, el cablejat elèctric d'alimentació i la xarxa d'evacuació de condensats.
Canal protectora de PVC, color blanc RAL 9010, amb film de protecció, de 30x40 mm, aïllant, amb grau de protecció IK08, estable davant els raigs UV i amb bon comportament a la intempèrie.
Criteri de valoració econòmica: El preu no inclou la línia frigorífica, el cablejat elèctric d'alimentació ni la xarxa d'evacuació de condensats.
Inclou: Replanteig. Col·locació i fixació.
Criteri d'amidament de projecte: Longitud mesurada segons documentació gràfica de Projecte.
Criteri de mesura d'obra: Es mesurarà la longitud realment executada segons especificacions de Projecte.

| Codi | Ut | Descripció | Rendiment | Preu | Import |
|---|---|---|---|---|---|
| mt42une101a | m | Canal protectora de PVC, color blanc RAL 9010, amb film de protecció, de 30x40 mm, aïllant, amb grau de protecció IK08, estable davant els raigs UV i amb bon comportament a la intempèrie, segons UNE-EN 50085-1, subministrada en trams de 2 m de longitud, allotjar la línia frigorífica, el cablejat elèctric d'alimentació i la xarxa d'evacuació de condensats, inclús ponts premuntats. (material) | 1 | 7.6 | 7.600 |
| mo003 | h | Oficial 1ª electricista. (mà d'obra) | 0.097 | 29.34 | 2.846 |
| mo102 | h | Ajudant electricista. (mà d'obra) | 0.097 | 25.25 | 2.449 |
| % | % | Costos directes complementaris | 2 % | 12.895 | 0.258 |
|  |  | Costos directes |  |  | 13.153 |

Residus:
- col·locació: mt42une101a; factor de residu 0.0178621

## Recursos

**mt42une101a** m Canal protectora de PVC
Dades tècniques: Cost energètic 25.688 MJ; Emissió de CO2 2.830 kg; Codi LER 17 02 03; Massa de l'element 0.58 kg; Volum 0.000967 m3
