# Equip d'aire condicionat amb unitats interiors de terra, sistema aire-aire multi-split

- Propietat de l'arxiu: CYPE Ingenieros S.A.
- Format: FIEBDC-3/2016
- Programa: Generador de preus de la construcció. CYPE Ingenieros, S.A.
- Data: 17/06/2024
- Divisa: EUR
- Costos indirectes: 3 %
- IVA: 21 %

## I Instal·lacions

### IC Calefacció, refrigeració, climatització i A.C.S.

#### ICN Unitats autònomes de climatització

**ICN023** U Equip d'aire condicionat amb unitats interiors de terra, sistema aire-aire multi-split.
Equip d'aire condicionat, sistema aire-aire split 2x1, per a gas R-32, bomba de calor, alimentació monofàsica (230V/50Hz), potència frigorífica nominal 9,5 kW (temperatura de bulb sec de l'aire interior 27°C, temperatura de bulb humit de l'aire interior 19°C, temperatura de bulb sec de l'aire exterior 35°C, temperatura de bulb humit de l'aire exterior 24°C), potència frigorífica mínima/màxima: 3/11,2 kW, consum elèctric nominal en refrigeració 3,06 kW, SEER 5,16 (classe energètica A), potència calorífica nominal 11,2 kW (temperatura de bulb sec de l'aire interior 20°C, temperatura de bulb sec de l'aire exterior 7°C, temperatura de bulb humit de l'aire exterior 6°C), potència calorífica mínima/màxima: 3/13 kW, consum elèctric nominal en calefacció 3,19 kW, SCOP 3,92 (classe energètica A), format per dues unitats interiors de terra de tipus vertical, cabal d'aire a velocitat alta/baixa: 820/600 m³/h, pressió sonora a velocitat alta/mitja/baixa: 46/42/38 dBA, potència sonora a velocitat alta/mitja/baixa: 60/56/52 dBA, dimensions 1750x600x210 mm, pes 44 kg, una unitat exterior, amb compressor tipus Twin Rotary, amb tecnologia Inverter, cabal d'aire 4080 m³/h, pressió sonora en refrigeració 54 dBA, pressió sonora en calefacció 57 dBA, dimensions 890x900x320 mm, pes 68 kg, diàmetre de connexió de la canonada de gas 5/8", diàmetre de connexió de la canonada de líquid 3/8", longitud màxima de canonada 50 m, diferència màxima d'altura entre la unitat exterior i la unitat interior 30 m i un kit repartidor. Inclús elements antivibratoris i suports de paret per a recolzament de la unitat exterior.
Criteri de valoració econòmica: El preu no inclou la canalització ni el cablejat elèctric d'alimentació.
Inclou: Replanteig de les unitats. Col·locació i fixació de la unitat interior. Col·locació i fixació de la unitat exterior. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42tsb385ba | U | Equip d'aire condicionat, sistema aire-aire split 2x1, per a gas R-32, bomba de calor, alimentació monofàsica (230V/50Hz), potència frigorífica nominal 9,5 kW (temperatura de bulb sec de l'aire interior 27°C, temperatura de bulb humit de l'aire interior 19°C, temperatura de bulb sec de l'aire exterior 35°C, temperatura de bulb humit de l'aire exterior 24°C), potència frigorífica mínima/màxima: 3/11,2 kW, consum elèctric nominal en refrigeració 3,06 kW, SEER 5,16 (classe energètica A), potència calorífica nominal 11,2 kW (temperatura de bulb sec de l'aire interior 20°C, temperatura de bulb sec de l'aire exterior 7°C, temperatura de bulb humit de l'aire exterior 6°C), potència calorífica mínima/màxima: 3/13 kW, consum elèctric nominal en calefacció 3,19 kW, SCOP 3,92 (classe energètica A), format per dues unitats interiors de terra de tipus vertical, cabal d'aire a velocitat alta/baixa: 820/600 m³/h, pressió sonora a velocitat alta/mitja/baixa: 46/42/38 dBA, potència sonora a velocitat alta/mitja/baixa: 60/56/52 dBA, dimensions 1750x600x210 mm, pes 44 kg, una unitat exterior, amb compressor tipus Twin Rotary, amb tecnologia Inverter, cabal d'aire 4080 m³/h, pressió sonora en refrigeració 54 dBA, pressió sonora en calefacció 57 dBA, dimensions 890x900x320 mm, pes 68 kg, diàmetre de connexió de la canonada de gas 5/8", diàmetre de connexió de la canonada de líquid 3/8", longitud màxima de canonada 50 m, diferència màxima d'altura entre la unitat exterior i la unitat interior 30 m i un kit repartidor. (material) | 1 | 6100.33 | 6100.330 |
| mt42www085 | U | Kit de suports de paret, format per joc d'esquadres de 50x45 cm i quatre amortidors de cautxú, amb els seus tacs, cargols, rosques i volanderes corresponents. (material) | 1 | 18.9 | 18.900 |
| mt42tsb900 | m | Cable bipolar, de 0,5 mm² de secció (material) | 3 | 0.8 | 2.400 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mo005 | h | Oficial 1ª instal·lador de climatització. (mà d'obra) | 3.861 | 29.34 | 113.282 |
| mo104 | h | Ajudant instal·lador de climatització. (mà d'obra) | 3.861 | 25.25 | 97.490 |
| % | % | Costos directes complementaris | 2 % | 6336.092 | 126.722 |
|  |  | Costos directes |  |  | 6462.814 |

Residus:
- col·locació: mt42tsb900 Cable bipolar, de 0,5 mm² de secció; factor de residu 0.0165111
- col·locació: mt35aia090aa; factor de residu 0.0275

## Recursos

**mt42tsb900** m Cable bipolar, de 0,5 mm² de secció
Dades tècniques: Cost energètic 1.694 MJ; Emissió de CO2 0.087 kg; Codi LER 17 04 11; Massa de l'element 0.045 kg; Volum 0.00003 m3
Residus:
- embalatge: re150101 Envasos de paper i cartró. (component de residu); rendiment 0.065 kg; Codi LER 15 01 01; Massa de l'element 1 kg; Volum 0.001333 m3

**mt35aia090aa** m Tub rígid de PVC
Dades tècniques: Cost energètic 11.626 MJ; Emissió de CO2 0.577 kg; Codi LER 17 02 03; Massa de l'element 0.12 kg; Volum 0.0002 m3
