# Boca de ventilació

- Propietat de l'arxiu: CYPE Ingenieros S.A.
- Format: FIEBDC-3/2016
- Programa: Generador de preus de la construcció. CYPE Ingenieros, S.A.
- Data: 06/12/2022
- Divisa: EUR
- Costos indirectes: 3 %
- IVA: 21 %

## I Instal·lacions

### IC Calefacció, refrigeració, climatització i A.C.S.

#### ICR Sistemes de conducció d'aire

**ICR060** U Boca de ventilació.
Boca de ventilació en execució rodona adequada per a extracció, de 200 mm de diàmetre, amb regulació de l'aire mitjançant el gir del disc central, formada per anell exterior amb junt perimetral, part frontal de xapa d'acer pintada amb pols electrostàtica, eix central roscat, femella d'acer galvanitzat, marc de muntatge de xapa galvanitzada. Inclús accessoris de muntatge i elements de fixació.
Inclou: Replanteig. Col·locació del marc de muntatge. Fixació en el marc de muntatge.
Criteri d'amidament de projecte: Nombre d'unitats previstes, segons documentació gràfica de Projecte.
Criteri de mesura d'obra: Es mesurarà el nombre d'unitats realment executades segons especificacions de Projecte.

| Codi | Ut | Descripció | Rendiment | Preu | Import |
|---|---|---|---|---|---|
| mt42trx350e | U | Boca de ventilació en execució rodona adequada per a extracció, de 200 mm de diàmetre, amb regulació de l'aire mitjançant el gir del disc central, formada per anell exterior amb junt perimetral, part frontal de xapa d'acer pintada amb pols electrostàtica, eix central roscat, femella d'acer galvanitzat, marc de muntatge de xapa galvanitzada. (material) | 1 | 77.51 | 77.510 |
| mo005 | h | Oficial 1ª instal·lador de climatització. (mà d'obra) | 0.187 | 28.39 | 5.309 |
| mo104 | h | Ajudant instal·lador de climatització. (mà d'obra) | 0.187 | 24.43 | 4.568 |
| % | % | Costos directes complementaris | 2 % | 87.387 | 1.748 |
|  |  | Costos directes |  |  | 89.135 |

## Recursos

**mt42trx350e** U Boca de ventilació en execució rodona adequada per a extracció
Dades tècniques: Cost energètic 18.247 MJ; Emissió de CO2 1.586 kg
Residus:
- embalatge: re150101 Envasos de paper i cartró. (component de residu); rendiment 0.116 kg; Codi LER 15 01 01; Massa de l'element 1 kg; Volum 0.001333 m3
- embalatge: re170203 Plàstic. (component de residu); rendiment 0.058 kg; Codi LER 17 02 03; Massa de l'element 1 kg; Volum 0.001667 m3
