# Regulador de cabal d'aire

- Propietat de l'arxiu: CYPE Ingenieros S.A.
- Format: FIEBDC-3/2016
- Programa: Generador de preus de la construcció. CYPE Ingenieros, S.A.
- Data: 17/06/2024
- Divisa: EUR
- Costos indirectes: 3 %
- IVA: 21 %

## I Instal·lacions

### IC Calefacció, refrigeració, climatització i A.C.S.

#### ICR Sistemes de conducció d'aire

**ICR100** U Regulador de cabal d'aire.
Regulador de cabal d'aire, circular, per a sistemes de cabal d'aire constant, de tipus automecànic sense aportació d'energia exterior, amb gamma de diferències de pressió de 50 a 1000 Pa, per a conducte de 100 mm de diàmetre, amb protecció acústica formada per 40 mm de llana mineral i protecció exterior de xapa galvanitzada de 1 mm per a reducció del soroll de radiació, carcassa de xapa galvanitzada, coixinets de plàstic, comporta de regulació amb membrana de poliuretà actuant com amortidor pneumàtic, gamma de cabals 4:1. Inclús accessoris de muntatge i elements de fixació.
Inclou: Replanteig. Col·locació i fixació. Comprovació del seu correcte funcionament.
Criteri d'amidament de projecte: Nombre d'unitats previstes, segons documentació gràfica de Projecte.
Criteri de mesura d'obra: Es mesurarà el nombre d'unitats realment executades segons especificacions de Projecte.

| Codi | Ut | Descripció | Rendiment | Preu | Import |
|---|---|---|---|---|---|
| mt42trx630byc | U | Regulador de cabal d'aire, circular, per a sistemes de cabal d'aire constant, de tipus automecànic sense aportació d'energia exterior, amb gamma de diferències de pressió de 50 a 1000 Pa, per a conducte de 100 mm de diàmetre, amb protecció acústica formada per 40 mm de llana mineral i protecció exterior de xapa galvanitzada de 1 mm per a reducció del soroll de radiació, carcassa de xapa galvanitzada, coixinets de plàstic, comporta de regulació amb membrana de poliuretà actuant com amortidor pneumàtic, gamma de cabals 4:1. (material) | 1 | 363.58 | 363.580 |
| mo005 | h | Oficial 1ª instal·lador de climatització. (mà d'obra) | 0.143 | 29.34 | 4.196 |
| mo104 | h | Ajudant instal·lador de climatització. (mà d'obra) | 0.143 | 25.25 | 3.611 |
| % | % | Costos directes complementaris | 2 % | 371.387 | 7.428 |
|  |  | Costos directes |  |  | 378.815 |

## Recursos

**mt42trx630byc** U Regulador de cabal d'aire
Dades tècniques: Cost energètic 99.176 MJ; Emissió de CO2 9.802 kg
Residus:
- embalatge: re150101 Envasos de paper i cartró. (component de residu); rendiment 0.18 kg; Codi LER 15 01 01; Massa de l'element 1 kg; Volum 0.001333 m3
- embalatge: re170203 Plàstic. (component de residu); rendiment 0.09 kg; Codi LER 17 02 03; Massa de l'element 1 kg; Volum 0.001667 m3
