# Regulador de cabal d'aire

- Propietat de l'arxiu: CYPE Ingenieros S.A.
- Format: FIEBDC-3/2016
- Programa: Generador de preus de la construcció. CYPE Ingenieros, S.A.
- Data: 17/06/2024
- Divisa: EUR
- Costos indirectes: 3 %
- IVA: 21 %

## I Instal·lacions

### IC Calefacció, refrigeració, climatització i A.C.S.

#### ICR Sistemes de conducció d'aire

**ICR100** U Regulador de cabal d'aire.
Regulador de cabal d'aire, circular, per a sistemes de cabal d'aire constant, de tipus automecànic sense aportació d'energia exterior, amb gamma de diferències de pressió de 50 a 1000 Pa, per a conducte de 250 mm de diàmetre, amb protecció acústica formada per 40 mm de llana mineral i protecció exterior de xapa galvanitzada de 1 mm per a reducció del soroll de radiació, carcassa de xapa galvanitzada pintada de color RAL 7001, coixinets de plàstic, comporta de regulació amb membrana de poliuretà actuant com amortidor pneumàtic, gamma de cabals 4:1. Inclús accessoris de muntatge i elements de fixació.
Inclou: Replanteig. Col·locació i fixació. Comprovació del seu correcte funcionament.
Criteri d'amidament de projecte: Nombre d'unitats previstes, segons documentació gràfica de Projecte.
Criteri de mesura d'obra: Es mesurarà el nombre d'unitats realment executades segons especificacions de Projecte.

| Codi | Ut | Descripció | Rendiment | Preu | Import |
|---|---|---|---|---|---|
| mt42trx630fzc | U | Regulador de cabal d'aire, circular, per a sistemes de cabal d'aire constant, de tipus automecànic sense aportació d'energia exterior, amb gamma de diferències de pressió de 50 a 1000 Pa, per a conducte de 250 mm de diàmetre, amb protecció acústica formada per 40 mm de llana mineral i protecció exterior de xapa galvanitzada de 1 mm per a reducció del soroll de radiació, carcassa de xapa galvanitzada pintada de color RAL 7001, coixinets de plàstic, comporta de regulació amb membrana de poliuretà actuant com amortidor pneumàtic, gamma de cabals 4:1. (material) | 1 | 726.94 | 726.940 |
| mo005 | h | Oficial 1ª instal·lador de climatització. (mà d'obra) | 0.162 | 29.34 | 4.753 |
| mo104 | h | Ajudant instal·lador de climatització. (mà d'obra) | 0.162 | 25.25 | 4.091 |
| % | % | Costos directes complementaris | 2 % | 735.784 | 14.716 |
|  |  | Costos directes |  |  | 750.500 |

## Recursos

**mt42trx630fzc** U Regulador de cabal d'aire
Dades tècniques: Cost energètic 192.046 MJ; Emissió de CO2 19.274 kg
Residus:
- embalatge: re150101 Envasos de paper i cartró. (component de residu); rendiment 0.18 kg; Codi LER 15 01 01; Massa de l'element 1 kg; Volum 0.001333 m3
- embalatge: re170203 Plàstic. (component de residu); rendiment 0.09 kg; Codi LER 17 02 03; Massa de l'element 1 kg; Volum 0.001667 m3
