# Regulador de cabal d'aire

- Propietat de l'arxiu: CYPE Ingenieros S.A.
- Format: FIEBDC-3/2016
- Programa: Generador de preus de la construcció. CYPE Ingenieros, S.A.
- Data: 17/06/2024
- Divisa: EUR
- Costos indirectes: 3 %
- IVA: 21 %

## I Instal·lacions

### IC Calefacció, refrigeració, climatització i A.C.S.

#### ICR Sistemes de conducció d'aire

**ICR100** U Regulador de cabal d'aire.
Regulador de cabal d'aire, circular, per a sistemes de cabal d'aire constant, de fins a 1000 Pa de pressió, amb junts d'EPDM de doble llavi, per a conducte de 500 mm de diàmetre, amb servomotor elèctric amb alimentació a 24 V i regulació proporcional, carcassa i comporta de xapa d'acer galvanitzat. Inclús accessoris de muntatge i elements de fixació.
Inclou: Replanteig. Col·locació i fixació. Comprovació del seu correcte funcionament.
Criteri d'amidament de projecte: Nombre d'unitats previstes, segons documentació gràfica de Projecte.
Criteri de mesura d'obra: Es mesurarà el nombre d'unitats realment executades segons especificacions de Projecte.

| Codi | Ut | Descripció | Rendiment | Preu | Import |
|---|---|---|---|---|---|
| mt42cos640ga | U | Regulador de cabal d'aire, circular, per a sistemes de cabal d'aire constant, de fins a 1000 Pa de pressió, amb junts d'EPDM de doble llavi, per a conducte de 500 mm de diàmetre, amb servomotor elèctric amb alimentació a 24 V i regulació proporcional, carcassa i comporta de xapa d'acer galvanitzat. (material) | 1 | 2344.06 | 2344.060 |
| mo005 | h | Oficial 1ª instal·lador de climatització. (mà d'obra) | 0.194 | 29.34 | 5.692 |
| mo104 | h | Ajudant instal·lador de climatització. (mà d'obra) | 0.194 | 25.25 | 4.899 |
| % | % | Costos directes complementaris | 2 % | 2354.651 | 47.093 |
|  |  | Costos directes |  |  | 2401.744 |

## Recursos

**mt42cos640ga** U Regulador de cabal d'aire
Dades tècniques: Cost energètic 222.166 MJ; Emissió de CO2 22.346 kg
Residus:
- embalatge: re150101 Envasos de paper i cartró. (component de residu); rendiment 0.18 kg; Codi LER 15 01 01; Massa de l'element 1 kg; Volum 0.001333 m3
- embalatge: re170203 Plàstic. (component de residu); rendiment 0.09 kg; Codi LER 17 02 03; Massa de l'element 1 kg; Volum 0.001667 m3
