# Regulador de cabal d'aire

- Propietat de l'arxiu: CYPE Ingenieros S.A.
- Format: FIEBDC-3/2016
- Programa: Generador de preus de la construcció. CYPE Ingenieros, S.A.
- Data: 17/06/2024
- Divisa: EUR
- Costos indirectes: 3 %
- IVA: 21 %

## I Instal·lacions

### IC Calefacció, refrigeració, climatització i A.C.S.

#### ICR Sistemes de conducció d'aire

**ICR100** U Regulador de cabal d'aire.
Regulador circular electrònic de cabal d'aire variable amb gamma de diferències de pressió de 20 a 1000 Pa, amb potenciòmetre d'ajustament, per a conducte de 250 mm de diàmetre, ajustament del cabal entre un valor mínim i un valor màxim, carcassa i accessoris de xapa d'acer galvanitzat, comporta de xapa d'acer, tubs del sensor d'alumini. Inclús accessoris de muntatge i elements de fixació.
Inclou: Replanteig. Col·locació i fixació. Comprovació del seu correcte funcionament.
Criteri d'amidament de projecte: Nombre d'unitats previstes, segons documentació gràfica de Projecte.
Criteri de mesura d'obra: Es mesurarà el nombre d'unitats realment executades segons especificacions de Projecte.

| Codi | Ut | Descripció | Rendiment | Preu | Import |
|---|---|---|---|---|---|
| mt42trx640e | U | Regulador circular electrònic de cabal d'aire variable amb gamma de diferències de pressió de 20 a 1000 Pa, amb potenciòmetre d'ajustament, per a conducte de 250 mm de diàmetre, ajustament del cabal entre un valor mínim i un valor màxim, carcassa i accessoris de xapa d'acer galvanitzat, comporta de xapa d'acer, tubs del sensor d'alumini. (material) | 1 | 702.29 | 702.290 |
| mo005 | h | Oficial 1ª instal·lador de climatització. (mà d'obra) | 0.162 | 29.34 | 4.753 |
| mo104 | h | Ajudant instal·lador de climatització. (mà d'obra) | 0.162 | 25.25 | 4.091 |
| % | % | Costos directes complementaris | 2 % | 711.134 | 14.223 |
|  |  | Costos directes |  |  | 725.357 |

## Recursos

**mt42trx640e** U Regulador circular electrònic de cabal d'aire variable amb gamma de diferències de pressió de 20 a 1000 Pa
Dades tècniques: Cost energètic 79.049 MJ; Emissió de CO2 7.343 kg
Residus:
- embalatge: re150101 Envasos de paper i cartró. (component de residu); rendiment 0.18 kg; Codi LER 15 01 01; Massa de l'element 1 kg; Volum 0.001333 m3
- embalatge: re170203 Plàstic. (component de residu); rendiment 0.09 kg; Codi LER 17 02 03; Massa de l'element 1 kg; Volum 0.001667 m3
