# Reixeta de retorn

- Propietat de l'arxiu: CYPE Ingenieros S.A.
- Format: FIEBDC-3/2016
- Programa: Generador de preus de la construcció. CYPE Ingenieros, S.A.
- Data: 17/06/2024
- Divisa: EUR
- Costos indirectes: 3 %
- IVA: 21 %

## I Instal·lacions

### IC Calefacció, refrigeració, climatització i A.C.S.

#### ICR Sistemes de conducció d'aire

**ICR050** U Reixeta de retorn.
Reixeta de retorn, d'alumini extrudit, anoditzat color natural E6-C-0, amb lamel·les horitzontals regulables individualment, de 625x125 mm, fixació oculta (amb marc de muntatge de xapa d'acer galvanitzat), muntada en paret. Inclús accessoris de muntatge i elements de fixació.
Inclou: Replanteig. Muntatge i fixació de la reixeta.
Criteri d'amidament de projecte: Nombre d'unitats previstes, segons documentació gràfica de Projecte.
Criteri de mesura d'obra: Es mesurarà el nombre d'unitats realment executades segons especificacions de Projecte.

| Codi | Ut | Descripció | Rendiment | Preu | Import |
|---|---|---|---|---|---|
| mt42trx010aae | U | Reixeta de retorn, d'alumini extrudit, anoditzat color natural E6-C-0, amb lamel·les horitzontals regulables individualment, de 625x125 mm, fixació oculta (amb marc de muntatge de xapa d'acer galvanitzat). (material) | 1 | 46.05 | 46.050 |
| mo005 | h | Oficial 1ª instal·lador de climatització. (mà d'obra) | 0.296 | 29.34 | 8.685 |
| mo104 | h | Ajudant instal·lador de climatització. (mà d'obra) | 0.296 | 25.25 | 7.474 |
| % | % | Costos directes complementaris | 2 % | 62.209 | 1.244 |
|  |  | Costos directes |  |  | 63.453 |

## Recursos

**mt42trx010aae** U Reixeta de retorn
Dades tècniques: Cost energètic 52.307 MJ; Emissió de CO2 3.732 kg
Residus:
- embalatge: re150101 Envasos de paper i cartró. (component de residu); rendiment 0.098 kg; Codi LER 15 01 01; Massa de l'element 1 kg; Volum 0.001333 m3
- embalatge: re170203 Plàstic. (component de residu); rendiment 0.049 kg; Codi LER 17 02 03; Massa de l'element 1 kg; Volum 0.001667 m3
