# Conducte per a la distribució d'aire climatitzat. Sistema "DINAK"

- Propietat de l'arxiu: CYPE Ingenieros S.A.
- Format: FIEBDC-3/2016
- Programa: Generador de preus de la construcció. CYPE Ingenieros, S.A.
- Data: 17/06/2024
- Divisa: EUR
- Costos indirectes: 3 %
- IVA: 21 %

## I Instal·lacions

### IC Calefacció, refrigeració, climatització i A.C.S.

#### ICR Sistemes de conducció d'aire

**ICR200** m Conducte per a la distribució d'aire climatitzat. Sistema "DINAK".
Conducte d'impulsió per a la distribució d'aire climatitzat, format per tub de doble paret amb aïllament, model Dinakair Impulsión DP Galva/304 "DINAK", de 200 mm de diàmetre interior, compost per paret interior d'acer galvanitzat i paret exterior d'acer inoxidable AISI 304, amb aïllament de llana de roca entre parets, de 30 mm d'espessor i 100 kg/m³ de densitat. Inclús accessoris i material auxiliar para muntatge i subjecció a l'obra.
Inclou: Replanteig. Presentació de tubs, accessoris, peces especials i mòduls finals. Fixació del material auxiliar per a muntatge i subjecció a l'obra. Muntatge. Connexionat i comprovació del seu correcte funcionament. Realització de proves de servei.
Criteri d'amidament de projecte: Longitud mesurada segons documentació gràfica de Projecte.
Criteri de mesura d'obra: Es mesurarà la longitud realment executada segons especificacions de Projecte.

| Codi | Ut | Descripció | Rendiment | Preu | Import |
|---|---|---|---|---|---|
| mt42din011j | U | Material auxiliar per a muntatge i subjecció a l'obra d'els tubs de doble paret amb aïllament, model Dinakair Impulsión DP Galva/304 "DINAK", de 200 mm de diàmetre interior. (material) | 1 | 10.52 | 10.520 |
| mt42din010jm | m | Tub de doble paret amb aïllament, model Dinakair Impulsión DP Galva/304 "DINAK", de 200 mm de diàmetre interior, compost per paret interior d'acer galvanitzat i paret exterior d'acer inoxidable AISI 304, amb aïllament de llana de roca entre parets, de 30 mm d'espessor i 100 kg/m³ de densitat, amb el preu incrementat el 60% en concepte d'accessoris. (material) | 1 | 280.66 | 280.660 |
| mo005 | h | Oficial 1ª instal·lador de climatització. (mà d'obra) | 0.557 | 29.34 | 16.342 |
| mo104 | h | Ajudant instal·lador de climatització. (mà d'obra) | 0.557 | 25.25 | 14.064 |
| % | % | Costos directes complementaris | 2 % | 321.586 | 6.432 |
|  |  | Costos directes |  |  | 328.018 |

Residus:
- col·locació: mt42din010jm; factor de residu 0.0105

## Recursos

**mt42din010jm** m Tub de doble paret amb aïllament
Dades tècniques: Cost energètic 320.992 MJ; Emissió de CO2 28.998 kg; Codi LER 17 04 05; Massa de l'element 7.3 kg; Volum 0.003476 m3
Residus:
- embalatge: re170201 Fusta. (component de residu); rendiment 0.013 kg; Codi LER 17 02 01; Massa de l'element 1 kg; Volum 0.000909 m3
- embalatge: re170203 Plàstic. (component de residu); rendiment 0.003 kg; Codi LER 17 02 03; Massa de l'element 1 kg; Volum 0.001667 m3
