# Acumulador per a A.C.S

- Propietat de l'arxiu: CYPE Ingenieros S.A.
- Format: FIEBDC-3/2016
- Programa: Generador de preus de la construcció. CYPE Ingenieros, S.A.
- Data: 13/12/2023
- Divisa: EUR
- Costos indirectes: 3 %
- IVA: 21 %

## I Instal·lacions

### IC Calefacció, refrigeració, climatització i A.C.S.

#### ICS Sistemes de conducció d'aigua

**ICS060** U Acumulador per a A.C.S.
Acumulador per a A.C.S., d'acer inoxidable, de terra, 145 l, altura 1725 mm, diàmetre 620 mm, format per dipòsit interior d'acer inoxidable AISI 316, dipòsit exterior d'acer al carboni, aïllament tèrmic d'escuma rígida de poliuretà injectat en motllo, lliure de CFC, protecció contra corrosió mitjançant ànode de magnesi i termòmetre. Inclús vàlvules de tall, elements de muntatge i accessoris necessaris per al seu correcte funcionament.
Inclou: Replanteig. Col·locació. Connexionat. Comprovació del seu correcte funcionament.
Criteri d'amidament de projecte: Nombre d'unitats previstes, segons documentació gràfica de Projecte.
Criteri de mesura d'obra: Es mesurarà el nombre d'unitats realment executades segons especificacions de Projecte.

| Codi | Ut | Descripció | Rendiment | Preu | Import |
|---|---|---|---|---|---|
| mt38csj193a | U | Acumulador per a A.C.S., d'acer inoxidable, de terra, 145 l, altura 1725 mm, diàmetre 620 mm, format per dipòsit interior d'acer inoxidable AISI 316, dipòsit exterior d'acer al carboni, aïllament tèrmic d'escuma rígida de poliuretà injectat en motllo, lliure de CFC, protecció contra corrosió mitjançant ànode de magnesi i termòmetre. (material) | 1 | 2096.25 | 2096.250 |
| mt37sve010d | U | Vàlvula d'esfera de llautó niquelat per roscar de 1". (material) | 2 | 12.15 | 24.300 |
| mt38www011 | U | Material auxiliar per a instal·lacions d'A.C.S. (material) | 1 | 1.45 | 1.450 |
| mo004 | h | Oficial 1ª calefactor. (mà d'obra) | 0.721 | 28.39 | 20.469 |
| mo103 | h | Ajudant calefactor. (mà d'obra) | 0.721 | 24.43 | 17.614 |
| % | % | Costos directes complementaris | 2 % | 2160.083 | 43.202 |
|  |  | Costos directes |  |  | 2203.285 |

## Recursos

**mt38csj193a** U Acumulador per a A.C.S
Dades tècniques: Cost energètic 5807.495 MJ; Emissió de CO2 240.969 kg
Residus:
- embalatge: re150101 Envasos de paper i cartró. (component de residu); rendiment 2.285 kg; Codi LER 15 01 01; Massa de l'element 1 kg; Volum 0.001333 m3
- embalatge: re170201 Fusta. (component de residu); rendiment 0.62 kg; Codi LER 17 02 01; Massa de l'element 1 kg; Volum 0.000909 m3

**mt37sve010d** U Vàlvula d'esfera de llautó niquelat per roscar de 1"
Dades tècniques: Cost energètic 843.399 MJ; Emissió de CO2 56.701 kg
Residus:
- embalatge: re150101 Envasos de paper i cartró; rendiment 0.072 kg
