# Acumulador per a A.C.S

- Propietat de l'arxiu: CYPE Ingenieros S.A.
- Format: FIEBDC-3/2016
- Programa: Generador de preus de la construcció. CYPE Ingenieros, S.A.
- Data: 10/03/2023
- Divisa: EUR
- Costos indirectes: 3 %
- IVA: 21 %

## I Instal·lacions

### IC Calefacció, refrigeració, climatització i A.C.S.

#### ICS Sistemes de conducció d'aigua

**ICS060** U Acumulador per a A.C.S.
Acumulador per a producció d'A.C.S., de 4000 l de capacitat, 1700 mm de diàmetre i 2370 mm d'altura, format per bóta d'acer amb revestiment bicomponent epoxi-ceràmic Keramtech, aïllament tèrmic d'escuma de poliuretà flexible de 50 mm d'espessor, revestiment extern de skay, embellidors, tapes de plàstic i ànode de magnesi. Inclús vàlvules de tall, elements de muntatge i accessoris necessaris per al seu correcte funcionament.
Inclou: Replanteig. Col·locació. Connexionat. Comprovació del seu correcte funcionament.
Criteri d'amidament de projecte: Nombre d'unitats previstes, segons documentació gràfica de Projecte.
Criteri de mesura d'obra: Es mesurarà el nombre d'unitats realment executades segons especificacions de Projecte.

| Codi | Ut | Descripció | Rendiment | Preu | Import |
|---|---|---|---|---|---|
| mt38azi135ee | U | Acumulador per a producció d'A.C.S., de 4000 l de capacitat, 1700 mm de diàmetre i 2370 mm d'altura, format per bóta d'acer amb revestiment bicomponent epoxi-ceràmic Keramtech, aïllament tèrmic d'escuma de poliuretà flexible de 50 mm d'espessor, revestiment extern de skay, embellidors, tapes de plàstic i ànode de magnesi. (material) | 1 | 5976.75 | 5976.750 |
| mt37sve010i | U | Vàlvula d'esfera de llautó niquelat per roscar de 3". (material) | 4 | 114.34 | 457.360 |
| mt38www011 | U | Material auxiliar per a instal·lacions d'A.C.S. (material) | 1 | 1.45 | 1.450 |
| mo004 | h | Oficial 1ª calefactor. (mà d'obra) | 3.565 | 28.39 | 101.210 |
| mo103 | h | Ajudant calefactor. (mà d'obra) | 3.565 | 24.43 | 87.093 |
| % | % | Costos directes complementaris | 2 % | 6623.863 | 132.477 |
|  |  | Costos directes |  |  | 6756.340 |

## Recursos

**mt38azi135ee** U Acumulador per a producció d'A.C.S
Dades tècniques: Cost energètic 13946.668 MJ; Emissió de CO2 582.556 kg
Residus:
- embalatge: re150101 Envasos de paper i cartró. (component de residu); rendiment 2.735 kg; Codi LER 15 01 01; Massa de l'element 1 kg; Volum 0.001333 m3
- embalatge: re170201 Fusta. (component de residu); rendiment 0.675 kg; Codi LER 17 02 01; Massa de l'element 1 kg; Volum 0.000909 m3

**mt37sve010i** U Vàlvula d'esfera de llautó niquelat per roscar de 3"
Dades tècniques: Cost energètic 3865.440 MJ; Emissió de CO2 259.662 kg
Residus:
- embalatge: re150101 Envasos de paper i cartró; rendiment 0.073 kg
