# Acumulador per a A.C.S

- Propietat de l'arxiu: CYPE Ingenieros S.A.
- Format: FIEBDC-3/2016
- Programa: Generador de preus de la construcció. CYPE Ingenieros, S.A.
- Data: 10/03/2023
- Divisa: EUR
- Costos indirectes: 3 %
- IVA: 21 %

## I Instal·lacions

### IC Calefacció, refrigeració, climatització i A.C.S.

#### ICS Sistemes de conducció d'aigua

**ICS060** U Acumulador per a A.C.S.
Acumulador per a producció d'A.C.S., de 6000 l de capacitat, 1900 mm de diàmetre i 2760 mm d'altura, format per bóta d'acer amb revestiment bicomponent epoxi-ceràmic Keramtech, aïllament tèrmic d'escuma de poliuretà flexible de 50 mm d'espessor, revestiment extern de skay, embellidors, tapes de plàstic i ànode de magnesi. Inclús vàlvules de tall, elements de muntatge i accessoris necessaris per al seu correcte funcionament.
Inclou: Replanteig. Col·locació. Connexionat. Comprovació del seu correcte funcionament.
Criteri d'amidament de projecte: Nombre d'unitats previstes, segons documentació gràfica de Projecte.
Criteri de mesura d'obra: Es mesurarà el nombre d'unitats realment executades segons especificacions de Projecte.

| Codi | Ut | Descripció | Rendiment | Preu | Import |
|---|---|---|---|---|---|
| mt38azi135gg | U | Acumulador per a producció d'A.C.S., de 6000 l de capacitat, 1900 mm de diàmetre i 2760 mm d'altura, format per bóta d'acer amb revestiment bicomponent epoxi-ceràmic Keramtech, aïllament tèrmic d'escuma de poliuretà flexible de 50 mm d'espessor, revestiment extern de skay, embellidors, tapes de plàstic i ànode de magnesi. (material) | 1 | 8077.88 | 8077.880 |
| mt37sve010j | U | Vàlvula d'esfera de llautó niquelat per roscar de 4". (material) | 4 | 177.31 | 709.240 |
| mt38www011 | U | Material auxiliar per a instal·lacions d'A.C.S. (material) | 1 | 1.45 | 1.450 |
| mo004 | h | Oficial 1ª calefactor. (mà d'obra) | 3.889 | 28.39 | 110.409 |
| mo103 | h | Ajudant calefactor. (mà d'obra) | 3.889 | 24.43 | 95.008 |
| % | % | Costos directes complementaris | 2 % | 8993.987 | 179.880 |
|  |  | Costos directes |  |  | 9173.867 |

## Recursos

**mt38azi135gg** U Acumulador per a producció d'A.C.S
Dades tècniques: Cost energètic 17956.345 MJ; Emissió de CO2 750.832 kg
Residus:
- embalatge: re150101 Envasos de paper i cartró. (component de residu); rendiment 2.979 kg; Codi LER 15 01 01; Massa de l'element 1 kg; Volum 0.001333 m3
- embalatge: re170201 Fusta. (component de residu); rendiment 0.705 kg; Codi LER 17 02 01; Massa de l'element 1 kg; Volum 0.000909 m3

**mt37sve010j** U Vàlvula d'esfera de llautó niquelat per roscar de 4"
Dades tècniques: Cost energètic 5130.484 MJ; Emissió de CO2 344.629 kg
Residus:
- embalatge: re150101 Envasos de paper i cartró; rendiment 0.081 kg
