# Vàlvula per a radiador

- Propietat de l'arxiu: CYPE Ingenieros S.A.
- Format: FIEBDC-3/2016
- Programa: Generador de preus de la construcció. CYPE Ingenieros, S.A.
- Data: 17/06/2024
- Divisa: EUR
- Costos indirectes: 3 %
- IVA: 21 %

## I Instal·lacions

### IC Calefacció, refrigeració, climatització i A.C.S.

#### ICS Sistemes de conducció d'aigua

**ICS077** U Vàlvula per a radiador.
Kit format per clau per a radiador i capçal termostàtic, de seient, de pas en esquadra, amb connexió roscada de 24x19 mm compatible amb adaptadors per a tubs multicapa i connexió de 1/2" de diàmetre amb el radiador, amb cos de llautó i tija d'acer inoxidable, amb adaptador per a unió a compressió de tub de 16 mm de diàmetre i 2 mm de gruix amb rosca 24x19 mm. Inclús elements de muntatge i accessoris necessaris per al seu correcte funcionament.
Inclou: Replanteig. Col·locació. Connexionat. Comprovació del seu correcte funcionament.
Criteri d'amidament de projecte: Nombre d'unitats previstes, segons documentació gràfica de Projecte.
Criteri de mesura d'obra: Es mesurarà el nombre d'unitats realment executades segons especificacions de Projecte.

| Codi | Ut | Descripció | Rendiment | Preu | Import |
|---|---|---|---|---|---|
| mt38alb517a | U | Kit format per clau per a radiador i capçal termostàtic, de seient, de pas en esquadra, amb connexió roscada de 24x19 mm compatible amb adaptadors per a tubs multicapa i connexió de 1/2" de diàmetre amb el radiador, amb cos de llautó i tija d'acer inoxidable. (material) | 1 | 28.28 | 28.280 |
| mt38alb500b | U | Adaptador per a unió a compressió de tub de 16 mm de diàmetre i 2 mm de gruix amb rosca 24x19 mm. (material) | 1 | 3.8 | 3.800 |
| mt38www012 | U | Material auxiliar per a instal·lacions de calefacció i A.C.S. (material) | 0.1 | 2.1 | 0.210 |
| mo004 | h | Oficial 1ª calefactor. (mà d'obra) | 0.13 | 29.34 | 3.814 |
| mo103 | h | Ajudant calefactor. (mà d'obra) | 0.13 | 25.25 | 3.283 |
| % | % | Costos directes complementaris | 2 % | 39.387 | 0.788 |
|  |  | Costos directes |  |  | 40.175 |

## Recursos

**mt38alb517a** U Kit format per clau per a radiador i capçal termostàtic
Dades tècniques: Cost energètic 55.095 MJ; Emissió de CO2 3.852 kg
Residus:
- embalatge: re150101 Envasos de paper i cartró. (component de residu); rendiment 0.072 kg; Codi LER 15 01 01; Massa de l'element 1 kg; Volum 0.001333 m3

**mt38alb500b** U Adaptador per a unió a compressió de tub de 16 mm de diàmetre i 2 mm de gruix amb rosca 24x19 mm
Dades tècniques: Cost energètic 0.039 MJ; Emissió de CO2 0.061 kg
Residus:
- embalatge: re150101 Envasos de paper i cartró; rendiment 0.072 kg
