# Vàlvula per a radiador

- Propietat de l'arxiu: CYPE Ingenieros S.A.
- Format: FIEBDC-3/2016
- Programa: Generador de preus de la construcció. CYPE Ingenieros, S.A.
- Data: 17/06/2024
- Divisa: EUR
- Costos indirectes: 3 %
- IVA: 21 %

## I Instal·lacions

### IC Calefacció, refrigeració, climatització i A.C.S.

#### ICS Sistemes de conducció d'aigua

**ICS077** U Vàlvula per a radiador.
Clau monotub/bitub termostatitzable combinada amb detentor per a radiador tovalloler, amb sonda de penetració d'acer zincat de 45 cm de longitud, connexió roscada de 24x19 mm compatible amb adaptadors per a tubs multicapa i connexió de 1/2" de diàmetre amb el radiador, amb cos de llautó, tija d'acer inoxidable, guarnicions de EPDM i comandament manual de ABS, amb adaptador per a unió a compressió de tub de 16 mm de diàmetre i 2 mm de gruix amb rosca 24x19 mm. Inclús elements de muntatge i accessoris necessaris per al seu correcte funcionament.
Inclou: Replanteig. Col·locació. Connexionat. Comprovació del seu correcte funcionament.
Criteri d'amidament de projecte: Nombre d'unitats previstes, segons documentació gràfica de Projecte.
Criteri de mesura d'obra: Es mesurarà el nombre d'unitats realment executades segons especificacions de Projecte.

| Codi | Ut | Descripció | Rendiment | Preu | Import |
|---|---|---|---|---|---|
| mt38alb527a | U | Clau monotub/bitub termostatitzable combinada amb detentor per a radiador tovalloler, amb sonda de penetració d'acer zincat de 45 cm de longitud, connexió roscada de 24x19 mm compatible amb adaptadors per a tubs multicapa i connexió de 1/2" de diàmetre amb el radiador, amb cos de llautó, tija d'acer inoxidable, guarnicions de EPDM i comandament manual de ABS. (material) | 1 | 41.97 | 41.970 |
| mt38alb500b | U | Adaptador per a unió a compressió de tub de 16 mm de diàmetre i 2 mm de gruix amb rosca 24x19 mm. (material) | 1 | 3.8 | 3.800 |
| mt38www012 | U | Material auxiliar per a instal·lacions de calefacció i A.C.S. (material) | 0.1 | 2.1 | 0.210 |
| mo004 | h | Oficial 1ª calefactor. (mà d'obra) | 0.13 | 29.34 | 3.814 |
| mo103 | h | Ajudant calefactor. (mà d'obra) | 0.13 | 25.25 | 3.283 |
| % | % | Costos directes complementaris | 2 % | 53.077 | 1.062 |
|  |  | Costos directes |  |  | 54.139 |

## Recursos

**mt38alb527a** U Clau monotub/bitub termostatitzable combinada amb detentor per a radiador tovalloler
Dades tècniques: Cost energètic 70.825 MJ; Emissió de CO2 4.935 kg
Residus:
- embalatge: re150101 Envasos de paper i cartró. (component de residu); rendiment 0.072 kg; Codi LER 15 01 01; Massa de l'element 1 kg; Volum 0.001333 m3

**mt38alb500b** U Adaptador per a unió a compressió de tub de 16 mm de diàmetre i 2 mm de gruix amb rosca 24x19 mm
Dades tècniques: Cost energètic 0.039 MJ; Emissió de CO2 0.061 kg
Residus:
- embalatge: re150101 Envasos de paper i cartró; rendiment 0.072 kg
