# Vàlvula d'equilibrat

- Propietat de l'arxiu: CYPE Ingenieros S.A.
- Format: FIEBDC-3/2016
- Programa: Generador de preus de la construcció. CYPE Ingenieros, S.A.
- Data: 17/06/2024
- Divisa: EUR
- Costos indirectes: 3 %
- IVA: 21 %

## I Instal·lacions

### IC Calefacció, refrigeració, climatització i A.C.S.

#### ICS Sistemes de conducció d'aigua

**ICS097** U Vàlvula d'equilibrat.
Vàlvula d'equilibrat estàtic, camp de regulació de 0,2 a 14,88 m³/h, amb cos de bronze, preses per a mesurament de pressió, volant amb 40 posicions d'ajust, vàlvula de purga, connexions roscades femella de 1 1/4" de diàmetre i temperatura màxima de 110°C.
Inclou: Replanteig. Col·locació. Connexionat. Comprovació del seu correcte funcionament.
Criteri d'amidament de projecte: Nombre d'unitats previstes, segons documentació gràfica de Projecte.
Criteri de mesura d'obra: Es mesurarà el nombre d'unitats realment executades segons especificacions de Projecte.

| Codi | Ut | Descripció | Rendiment | Preu | Import |
|---|---|---|---|---|---|
| mt38sth116dd | U | Vàlvula d'equilibrat estàtic, camp de regulació de 0,2 a 14,88 m³/h, amb cos de bronze, preses per a mesurament de pressió, volant amb 40 posicions d'ajust, vàlvula de purga, connexions roscades femella de 1 1/4" de diàmetre i temperatura màxima de 110°C. (material) | 1 | 129.92 | 129.920 |
| mt38www012 | U | Material auxiliar per a instal·lacions de calefacció i A.C.S. (material) | 0.05 | 2.1 | 0.105 |
| mo004 | h | Oficial 1ª calefactor. (mà d'obra) | 0.518 | 29.34 | 15.198 |
| % | % | Costos directes complementaris | 2 % | 145.223 | 2.904 |
|  |  | Costos directes |  |  | 148.127 |

## Recursos

**mt38sth116dd** U Vàlvula d'equilibrat estàtic
Dades tècniques: Cost energètic 0.041 MJ; Emissió de CO2 0.064 kg
Residus:
- embalatge: re150101 Envasos de paper i cartró. (component de residu); rendiment 0.075 kg; Codi LER 15 01 01; Massa de l'element 1 kg; Volum 0.001333 m3
