# Grup hidràulic per a circuïts de calefacció, amb bescanviador per a producció d'A.C.S

- Propietat de l'arxiu: CYPE Ingenieros S.A.
- Format: FIEBDC-3/2016
- Programa: Generador de preus de la construcció. CYPE Ingenieros, S.A.
- Data: 21/10/2022
- Divisa: EUR
- Costos indirectes: 3 %
- IVA: 21 %

## I Instal·lacions

### IC Calefacció, refrigeració, climatització i A.C.S.

#### ICS Sistemes de conducció d'aigua

**ICS113** U Grup hidràulic per a circuïts de calefacció, amb bescanviador per a producció d'A.C.S.
Estació de transferència per a circuïts de calefacció per radiadors o amb fan-coils i A.C.S. instantània, cabal de 17 l/min, de 620x145x556 mm, amb bescanviador de plaques, vàlvula de control proporcional de cabal per a prioritat d'A.C.S., vàlvula reguladora de pressió diferencial, detentor per a cabal màxim d'A.C.S., purgador d'aire, filtre, beina per a sonda de temperatura i connexions.
Inclou: Replanteig. Col·locació. Connexionat i comprovació del seu correcte funcionament.
Criteri d'amidament de projecte: Nombre d'unitats previstes, segons documentació gràfica de Projecte.
Criteri de mesura d'obra: Es mesurarà el nombre d'unitats realment executades segons especificacions de Projecte.

| Codi | Ut | Descripció | Rendiment | Preu | Import |
|---|---|---|---|---|---|
| mt38eup020g | U | Estació de transferència per a circuïts de calefacció per radiadors o amb fan-coils i A.C.S. instantània, cabal de 17 l/min, de 620x145x556 mm, amb bescanviador de plaques, vàlvula de control proporcional de cabal per a prioritat d'A.C.S., vàlvula reguladora de pressió diferencial, detentor per a cabal màxim d'A.C.S., purgador d'aire, filtre, beina per a sonda de temperatura i connexions. (material) | 1 | 1832.51 | 1832.510 |
| mo004 | h | Oficial 1ª calefactor. (mà d'obra) | 0.998 | 26.41 | 26.357 |
| mo103 | h | Ajudant calefactor. (mà d'obra) | 0.998 | 22.7 | 22.655 |
| % | % | Costos directes complementaris | 2 % | 1881.522 | 37.630 |
|  |  | Costos directes |  |  | 1919.152 |
