# Bomba de circulació "GRUNDFOS"

- Propietat de l'arxiu: CYPE Ingenieros S.A.
- Format: FIEBDC-3/2016
- Programa: Generador de preus de la construcció. CYPE Ingenieros, S.A.
- Data: 10/03/2023
- Divisa: EUR
- Costos indirectes: 3 %
- IVA: 21 %

## I Instal·lacions

### IC Calefacció, refrigeració, climatització i A.C.S.

#### ICS Sistemes de conducció d'aigua

**ICS017** U Bomba de circulació "GRUNDFOS".
Bomba circuladora electrònica, model 99160550 ALPHA1 L 15-40 130 "GRUNDFOS", índex d'eficiència energètica EEI 0,2, connexions G 1", pressió màxima 10 bar, de 130 mm de longitud, panell de control del mode de funcionament amb selecció entre 3 velocitats, mode de calefacció per radiadors, mode de calefacció per terra radiant i mode de control extern mitjançant senyal PWM, apta per a temperatures des de 2 fins 95°C, motor amb alimentació monofàsica, protecció IPX4D i aïllament classe F, cable d'alimentació elèctrica amb connector Molex, 99165311, endoll d'alimentació elèctrica, 99439948, cable de senyal PWM per a control extern de la bomba, 99165309. Inclús pont de manòmetres format per manòmetre, vàlvules d'esfera i canonada de coure; elements de muntatge; caixa de connexions elèctriques amb condensador i accessoris necessaris per al seu correcte funcionament.
Inclou: Replanteig. Col·locació de la bomba de circulació. Connexió a la xarxa de distribució. Comprovació del seu correcte funcionament.
Criteri d'amidament de projecte: Nombre d'unitats previstes, segons documentació gràfica de Projecte.
Criteri de mesura d'obra: Es mesurarà el nombre d'unitats realment executades segons especificacions de Projecte.

| Codi | Ut | Descripció | Rendiment | Preu | Import |
|---|---|---|---|---|---|
| mt37gru010aa | U | Bomba circuladora electrònica, model 99160550 ALPHA1 L 15-40 130 "GRUNDFOS", índex d'eficiència energètica EEI 0,2, connexions G 1", pressió màxima 10 bar, de 130 mm de longitud, panell de control del mode de funcionament amb selecció entre 3 velocitats, mode de calefacció per radiadors, mode de calefacció per terra radiant i mode de control extern mitjançant senyal PWM, apta per a temperatures des de 2 fins 95°C, motor amb alimentació monofàsica, protecció IPX4D i aïllament classe F. (material) | 1 | 372 | 372.000 |
| mt37gru500a | U | Cable d'alimentació elèctrica amb connector Molex, 99165311 "GRUNDFOS", de 150 mm de longitud. (material) | 1 | 56 | 56.000 |
| mt37gru502a | U | Endoll d'alimentació elèctrica, 99439948 "GRUNDFOS", per a bomba de circulació. (material) | 1 | 59.5 | 59.500 |
| mt37gru503a | U | Cable de senyal PWM per a control extern de la bomba, 99165309 "GRUNDFOS". (material) | 1 | 30 | 30.000 |
| mt37sve010b | U | Vàlvula d'esfera de llautó niquelat per roscar de 1/2". (material) | 4 | 4.95 | 19.800 |
| mt37www060b | U | Filtre retenidor de residus de llautó, amb tamís d'acer inoxidable amb perforacions de 0,4 mm de diàmetre, amb rosca de 1/2", per a una pressió màxima de treball de 16 bar i una temperatura màxima de 110°C. (material) | 1 | 4.21 | 4.210 |
| mt37svr010a | U | Vàlvula de retenció de llautó per roscar de 1/2". (material) | 1 | 4.3 | 4.300 |
| mt37www050a | U | Maneguet antivibració, de goma, amb rosca de 1/2", per a una pressió màxima de treball de 10 bar. (material) | 2 | 15 | 30.000 |
| mt42www040 | U | Manòmetre amb bany de glicerina i diàmetre d'esfera de 100 mm, amb presa vertical, per a muntatge roscat de 1/2", escala de pressió de 0 a 5 bar. (material) | 1 | 43.29 | 43.290 |
| mt37tca010ba | m | Tub de coure rígid amb paret de 1 mm de gruix i 13/15 mm de diàmetre, segons UNE-EN 1057. (material) | 0.35 | 4.82 | 1.687 |
| mt35aia090ab | m | Tub rígid de PVC, endollable, corbable en calent, de color negre, de 20 mm de diàmetre nominal, per a canalització fixa en superfície. Resistència a la compressió 1250 N, resistència a l'impacte 2 joules, temperatura de treball -5°C fins 60°C, amb grau de protecció IP547 segons UNE 20324, propietats elèctriques: aïllant, no propagador de la flama. Segons UNE-EN 61386-1 i UNE-EN 61386-22. Inclús abraçadores, elements de subjecció i accessoris (corbes, maneguets, tes, colzes i corbes flexibles). (material) | 3 | 1.65 | 4.950 |
| mt35cun040ab | m | Cable unipolar H07V-K, sent la seva tensió assignada de 450/750 V, reacció al foc classe Eca segons UNE-EN 50575, amb conductor multifilar de coure classe 5 (-K) de 2,5 mm² de secció, amb aïllament de PVC (V). Segons UNE 21031-3. (material) | 9 | 0.66 | 5.940 |
| mo005 | h | Oficial 1ª instal·lador de climatització. (mà d'obra) | 3.889 | 28.39 | 110.409 |
| mo104 | h | Ajudant instal·lador de climatització. (mà d'obra) | 3.889 | 24.43 | 95.008 |
| % | % | Costos directes complementaris | 2 % | 837.094 | 16.742 |
|  |  | Costos directes |  |  | 853.836 |

Residus:
- col·locació: mt37gru500a Cable d'alimentació elèctrica amb connector Molex, 99165311 "GRUNDFOS", de 150 mm de longitud; factor de residu 0.0110127
- col·locació: mt37gru503a Cable de senyal PWM per a control extern de la bomba, 99165309 "GRUNDFOS"; factor de residu 0.0110127
- col·locació: mt37tca010ba Tub de coure rígid amb paret de 1 mm de gruix i 13/15 mm de diàmetre, segons UNE-EN 1057; factor de residu 0.0432487
- col·locació: mt35aia090ab; factor de residu 0.0275
- col·locació: mt35cun040ab; factor de residu 0.0165143

## Recursos

**mt37gru010aa** U Bomba circuladora electrònica
Dades tècniques: Cost energètic 117.323 MJ; Emissió de CO2 15.783 kg
Residus:
- embalatge: re150101 Envasos de paper i cartró. (component de residu); rendiment 1.576 kg; Codi LER 15 01 01; Massa de l'element 1 kg; Volum 0.001333 m3

**mt37gru500a** U Cable d'alimentació elèctrica amb connector Molex, 99165311 "GRUNDFOS", de 150 mm de longitud
Dades tècniques: Cost energètic 0.603 MJ; Emissió de CO2 0.044 kg; Codi LER 17 04 11; Massa de l'element 0.0158 kg; Volum 0.000011 m3
Residus:
- embalatge: re150101 Envasos de paper i cartró; rendiment 0.039 kg

**mt37gru503a** U Cable de senyal PWM per a control extern de la bomba, 99165309 "GRUNDFOS"
Dades tècniques: Cost energètic 0.603 MJ; Emissió de CO2 0.044 kg; Codi LER 17 04 11; Massa de l'element 0.0158 kg; Volum 0.000011 m3
Residus:
- embalatge: re150101 Envasos de paper i cartró; rendiment 0.039 kg

**mt37sve010b** U Vàlvula d'esfera de llautó niquelat per roscar de 1/2"
Dades tècniques: Cost energètic 509.569 MJ; Emissió de CO2 34.281 kg
Residus:
- embalatge: re150101 Envasos de paper i cartró; rendiment 0.072 kg

**mt37www060b** U Filtre retenidor de residus de llautó
Dades tècniques: Cost energètic 320.839 MJ; Emissió de CO2 22.775 kg
Residus:
- embalatge: re150101 Envasos de paper i cartró; rendiment 0.072 kg

**mt37svr010a** U Vàlvula de retenció de llautó per roscar de 1/2"
Dades tècniques: Cost energètic 625.531 MJ; Emissió de CO2 42.069 kg
Residus:
- embalatge: re150101 Envasos de paper i cartró; rendiment 0.072 kg

**mt37tca010ba** m Tub de coure rígid amb paret de 1 mm de gruix i 13/15 mm de diàmetre, segons UNE-EN 1057
Dades tècniques: Cost energètic 14.375 MJ; Emissió de CO2 0.277 kg; Codi LER 17 04 01; Massa de l'element 0.39 kg; Volum 0.00026 m3

**mt35aia090ab** m Tub rígid de PVC
Dades tècniques: Cost energètic 15.501 MJ; Emissió de CO2 0.770 kg; Codi LER 17 02 03; Massa de l'element 0.16 kg; Volum 0.000267 m3

**mt35cun040ab** m Cable unipolar H07V-K
Dades tècniques: Cost energètic 1.325 MJ; Emissió de CO2 0.080 kg; Codi LER 17 04 11; Massa de l'element 0.035 kg; Volum 0.000023 m3
Residus:
- embalatge: re150101 Envasos de paper i cartró; rendiment 0.065 kg
