# Col·lector prefabricat de distribució d'aigua per a ús domèstic

- Propietat de l'arxiu: CYPE Ingenieros S.A.
- Format: FIEBDC-3/2016
- Programa: Generador de preus de la construcció. CYPE Ingenieros, S.A.
- Data: 17/06/2024
- Divisa: EUR
- Costos indirectes: 3 %
- IVA: 21 %

## I Instal·lacions

### IC Calefacció, refrigeració, climatització i A.C.S.

#### ICS Sistemes de conducció d'aigua

**ICS025** U Col·lector prefabricat de distribució d'aigua per a ús domèstic.
Col·lector de plàstic (PPSU), amb tres derivacions, amb tap.
Inclou: Replanteig. Muntatge de les vàlvules de tall. Col·locació i fixació del col·lector. Connexió a la xarxa de distribució. Comprovació del seu correcte funcionament.
Criteri d'amidament de projecte: Nombre d'unitats previstes, segons documentació gràfica de Projecte.
Criteri de mesura d'obra: Es mesurarà el nombre d'unitats realment executades segons especificacions de Projecte.

| Codi | Ut | Descripció | Rendiment | Preu | Import |
|---|---|---|---|---|---|
| mt38tmc520b | U | Col·lector de plàstic (PPSU), amb tres derivacions, amb tap. (material) | 1 | 9.9 | 9.900 |
| mt38www012 | U | Material auxiliar per a instal·lacions de calefacció i A.C.S. (material) | 1 | 2.1 | 2.100 |
| mo004 | h | Oficial 1ª calefactor. (mà d'obra) | 0.272 | 29.34 | 7.980 |
| mo103 | h | Ajudant calefactor. (mà d'obra) | 0.272 | 25.25 | 6.868 |
| % | % | Costos directes complementaris | 2 % | 26.848 | 0.537 |
|  |  | Costos directes |  |  | 27.385 |

Residus:
- col·locació: mt38tmc520b Col·lector de plàstic (PPSU), amb tres derivacions, amb tap; factor de residu 0.0270763

## Recursos

**mt38tmc520b** U Col·lector de plàstic (PPSU), amb tres derivacions, amb tap
Dades tècniques: Cost energètic 12.710 MJ; Emissió de CO2 0.660 kg; Codi LER 17 02 03; Massa de l'element 0.131 kg; Volum 0.000218 m3
Residus:
- embalatge: re150101 Envasos de paper i cartró. (component de residu); rendiment 0.035 kg; Codi LER 15 01 01; Massa de l'element 1 kg; Volum 0.001333 m3
