# Col·lector de distribució d'aigua

- Propietat de l'arxiu: CYPE Ingenieros S.A.
- Format: FIEBDC-3/2016
- Programa: Generador de preus de la construcció. CYPE Ingenieros, S.A.
- Data: 17/06/2024
- Divisa: EUR
- Costos indirectes: 3 %
- IVA: 21 %

## I Instal·lacions

### IC Calefacció, refrigeració, climatització i A.C.S.

#### ICS Sistemes de conducció d'aigua

**ICS030** U Col·lector de distribució d'aigua.
Col·lector de distribució d'aigua format per tub d'acer negre estirat sense soldadura, de 3" DN 80 mm de diàmetre i 4 mm de gruix, de 2 m de longitud, amb 1 connexió d'entrada i 4 connexions de sortida, amb planxa flexible d'escuma elastomèrica, a força de cautxú sintètic flexible, d'estructura cel·lular tancada, amb un elevat factor de resistència a la difusió del vapor d'aigua, de 50 mm d'espessor. Inclús manòmetre, termòmetres, ancoratges, suports de canonada aïllats, accessoris i peces especials per a connexions.
Inclou: Replanteig. Col·locació i fixació. Connexionat. Col·locació de l'aïllament. Realització de proves de servei.
Criteri d'amidament de projecte: Nombre d'unitats previstes, segons documentació gràfica de Projecte.
Criteri de mesura d'obra: Es mesurarà el nombre d'unitats realment executades segons especificacions de Projecte.

| Codi | Ut | Descripció | Rendiment | Preu | Import |
|---|---|---|---|---|---|
| mt08tan330j | U | Material auxiliar per a muntatge i subjecció a l'obra de les canonades d'acer, de 3" DN 80 mm. (material) | 2 | 2.24 | 4.480 |
| mt08tan020ik | m | Tub d'acer negre estirat sense soldadura, de 3" DN 80 mm de diàmetre i 4 mm de gruix, segons UNE 19052, amb el preu incrementat el 50% en concepte d'accessoris i peces especials. (material) | 2 | 20.24 | 40.480 |
| mt17coe010j | m² | Planxa flexible d'escuma elastomèrica, a força de cautxú sintètic flexible, d'estructura cel·lular tancada, amb un elevat factor de resistència a la difusió del vapor d'aigua, de 50 mm d'espessor. (material) | 0.664 | 131.07 | 87.030 |
| mt17coe110 | l | Adhesiu per camisa aïllant elastomèrica. (material) | 3 | 19.01 | 57.030 |
| mt42www040 | U | Manòmetre amb bany de glicerina i diàmetre d'esfera de 100 mm, amb presa vertical, per a muntatge roscat de 1/2", escala de pressió de 0 a 5 bar. (material) | 1 | 43.29 | 43.290 |
| mt42www050 | U | Termòmetre bimetàl·lic, diàmetre d'esfera de 100 mm, amb presa vertical, amb beina de 1/2", escala de temperatura de 0 a 120°C. (material) | 5 | 54.7 | 273.500 |
| mo004 | h | Oficial 1ª calefactor. (mà d'obra) | 0.83 | 29.34 | 24.352 |
| mo103 | h | Ajudant calefactor. (mà d'obra) | 0.83 | 25.25 | 20.958 |
| % | % | Costos directes complementaris | 2 % | 551.120 | 11.022 |
|  |  | Costos directes |  |  | 562.142 |

Residus:
- col·locació: mt08tan020ik; factor de residu 0.0332637
- col·locació: mt17coe010j; factor de residu 0.035

## Recursos

**mt08tan020ik** m Tub d'acer negre estirat sense soldadura
Dades tècniques: Cost energètic 86.244 MJ; Emissió de CO2 4.375 kg; Codi LER 17 04 05; Massa de l'element 8.59 kg; Volum 0.00409 m3
Residus:
- embalatge: re170201 Fusta. (component de residu); rendiment 0.011 kg; Codi LER 17 02 01; Massa de l'element 1 kg; Volum 0.000909 m3
- embalatge: re170203 Plàstic. (component de residu); rendiment 0.003 kg; Codi LER 17 02 03; Massa de l'element 1 kg; Volum 0.001667 m3

**mt17coe010j** m² Planxa flexible d'escuma elastomèrica
Dades tècniques: Cost energètic 317.722 MJ; Emissió de CO2 13.882 kg; Codi LER 17 02 03; Massa de l'element 3.5 kg; Volum 0.005833 m3
Residus:
- embalatge: re170203 Plàstic; rendiment 0.07 kg
