# Grup hidràulic per a circuïts de calefacció, amb bescanviador per a producció d'A.C.S

- Propietat de l'arxiu: CYPE Ingenieros S.A.
- Format: FIEBDC-3/2016
- Programa: Generador de preus de la construcció. CYPE Ingenieros, S.A.
- Data: 30/07/2024
- Divisa: EUR
- Costos indirectes: 3 %
- IVA: 21 %

## I Instal·lacions

### IC Calefacció, refrigeració, climatització i A.C.S.

#### ICS Sistemes de conducció d'aigua

**ICS113** U Grup hidràulic per a circuïts de calefacció, amb bescanviador per a producció d'A.C.S.
Estació de descentralització per a producció d'A.C.S. instantània, cabal de 19 l/min, amb connexions per alcircuit de calefacció per radiadors, de 620x110x556 mm, amb bescanviador de plaques d'acer inoxidable, bypass amb vàlvula termostàtica, vàlvula reguladora de pressió diferencial, vàlvula de control proporcional de cabal, filtres, canonades amb aïllament tèrmic i sortida per al subministrament d'aigua freda.
Inclou: Replanteig. Col·locació. Connexionat i comprovació del seu correcte funcionament.
Criteri d'amidament de projecte: Nombre d'unitats previstes, segons documentació gràfica de Projecte.
Criteri de mesura d'obra: Es mesurarà el nombre d'unitats realment executades segons especificacions de Projecte.

| Codi | Ut | Descripció | Rendiment | Preu | Import |
|---|---|---|---|---|---|
| mt38eup210a | U | Estació de descentralització per a producció d'A.C.S. instantània, cabal de 19 l/min, amb connexions per alcircuit de calefacció per radiadors, de 620x110x556 mm, amb bescanviador de plaques d'acer inoxidable, bypass amb vàlvula termostàtica, vàlvula reguladora de pressió diferencial, vàlvula de control proporcional de cabal, filtres, canonades amb aïllament tèrmic i sortida per al subministrament d'aigua freda. (material) | 1 | 2242.5 | 2242.500 |
| mo004 | h | Oficial 1ª calefactor. (mà d'obra) | 1.037 | 29.34 | 30.426 |
| mo103 | h | Ajudant calefactor. (mà d'obra) | 1.037 | 25.25 | 26.184 |
| % | % | Costos directes complementaris | 2 % | 2299.110 | 45.982 |
|  |  | Costos directes |  |  | 2345.092 |
