# Sonda geotèrmica vertical

- Propietat de l'arxiu: CYPE Ingenieros S.A.
- Format: FIEBDC-3/2016
- Programa: Generador de preus de la construcció. CYPE Ingenieros, S.A.
- Data: 30/07/2024
- Divisa: EUR
- Costos indirectes: 3 %
- IVA: 21 %

## I Instal·lacions

### IC Calefacció, refrigeració, climatització i A.C.S.

#### ICU Geotèrmia

**ICU010** U Sonda geotèrmica vertical.
Sonda geotèrmica per a instal·lació vertical, de 50 m de longitud i 96 mm de diàmetre, formada per un tub de polietilè d'alta densitat (PE 100) de 32 mm de diàmetre i 2,9 mm de gruix, SDR11, i un peu amb forma de V, al que es solden els tubs, pes de la sonda 123,75 kg, temperatura de treball entre -20°C i 30°C, subministrada en rotllos, amb tub d'injecció, distanciadors per a tubs i morter preparat de bentonita i ciment.
Criteri d'amidament de projecte: Nombre d'unitats previstes, segons documentació gràfica de Projecte.
Criteri de mesura d'obra: Es mesurarà el nombre d'unitats realment executades segons especificacions de Projecte.

| Codi | Ut | Descripció | Rendiment | Preu | Import |
|---|---|---|---|---|---|
| mt37sge025aa | U | Sonda geotèrmica per a instal·lació vertical, de 50 m de longitud i 96 mm de diàmetre, formada per un tub de polietilè d'alta densitat (PE 100) de 32 mm de diàmetre i 2,9 mm de gruix, SDR11, i un peu amb forma de V, al que es solden els tubs, pes de la sonda 123,75 kg, temperatura de treball entre -20°C i 30°C, subministrada en rotllos. (material) | 1 | 293.25 | 293.250 |
| mt37sge030a | m | Tub d'injecció, de polietilè d'alta densitat (PEAD/HDPE), de 25 mm de diàmetre exterior i 2,3 mm de gruix, per a reomplert de sonda geotèrmica vertical. (material) | 52 | 1.43 | 74.360 |
| mt37sge060a | U | Distanciador per a tubs, 2x32 mm, amb orifici central de 45 mm de diàmetre per guiat del tub d'injecció, per a sonda geotèrmica vertical. (material) | 7 | 5.06 | 35.420 |
| mt08var100a | kg | Morter preparat de bentonita i ciment, de conductivitat tèrmica mínima 2,35 W/(mK), baixa permeabilitat a l'aigua, resistent a gelades, densitat 1800 kg/m³, resistència mecànica a compressió 10 N/mm², per a injecció i reomplert de sonda geotèrmica vertical. (material) | 900 | 1.05 | 945.000 |
| mo004 | h | Oficial 1ª calefactor. (mà d'obra) | 1.876 | 29.34 | 55.042 |
| mo103 | h | Ajudant calefactor. (mà d'obra) | 1.876 | 25.25 | 47.369 |
| % | % | Costos directes complementaris | 2 % | 1450.441 | 29.009 |
|  |  | Costos directes |  |  | 1479.450 |

Residus:
- col·locació: mt37sge025aa; factor de residu 0.022
- col·locació: mt37sge030a; factor de residu 0.0440013
- col·locació: mt37sge060a; factor de residu 0.043
- col·locació: mt08var100a; factor de residu 0.017465

## Recursos

**mt37sge025aa** U Sonda geotèrmica per a instal·lació vertical
Dades tècniques: Cost energètic 16958.723 MJ; Emissió de CO2 601.461 kg; Codi LER 17 02 03; Massa de l'element 123.75 kg; Volum 0.20625 m3
Residus:
- embalatge: re150101 Envasos de paper i cartró. (component de residu); rendiment 0.042 kg; Codi LER 15 01 01; Massa de l'element 1 kg; Volum 0.001333 m3

**mt37sge030a** m Tub d'injecció, de polietilè d'alta densitat (PEAD/HDPE)
Dades tècniques: Cost energètic 26.428 MJ; Emissió de CO2 0.670 kg; Codi LER 17 02 03; Massa de l'element 0.1532 kg; Volum 0.000255 m3
Residus:
- embalatge: re170201 Fusta. (component de residu); rendiment 0.04 kg; Codi LER 17 02 01; Massa de l'element 1 kg; Volum 0.000909 m3

**mt37sge060a** U Distanciador per a tubs
Dades tècniques: Cost energètic 3.445 MJ; Emissió de CO2 0.152 kg; Codi LER 17 02 03; Massa de l'element 0.025 kg; Volum 0.000042 m3
Residus:
- embalatge: re150101 Envasos de paper i cartró; rendiment 0.035 kg

**mt08var100a** kg Morter preparat de bentonita i ciment
Dades tècniques: Cost energètic 3.420 MJ; Emissió de CO2 0.445 kg; Codi LER 17 05 06; Massa de l'element 1 kg; Volum 0.001 m3
