# Equip aigua-aigua, bomba de calor, per a producció d'A.C.S., calefacció i refrigeració

- Propietat de l'arxiu: CYPE Ingenieros S.A.
- Format: FIEBDC-3/2016
- Programa: Generador de preus de la construcció. CYPE Ingenieros, S.A.
- Data: 13/12/2023
- Divisa: EUR
- Costos indirectes: 3 %
- IVA: 21 %

## I Instal·lacions

### IC Calefacció, refrigeració, climatització i A.C.S.

#### ICV Unitats centralitzades per a calefacció, refrigeració, climatització i A.C.S.

**ICV163** U Equip aigua-aigua, bomba de calor, per a producció d'A.C.S., calefacció i refrigeració.
Bomba de calor reversible aigua-aigua, classe d'eficiència energètica A++, potència calorífica nominal 5,9 kW, COP 4,6, potència frigorífica nominal 6,9 kW, EER 5,2, pressió sonora 35 dBA, dimensions 1183x595x600 mm, pes 168 kg, alimentació monofàsica a 230 V, amb temperatura d'impulsió de fins 65°C, circuit refrigerant amb injecció de vapor EVI d'alt rendiment, vàlvula de 4 vies per a inversió de cicle, bescanviadors de plaques d'acer inoxidable d'alta capacitat amb injecció de líquid, refrigerant R-410A, calefacció elèctrica addicional de potència configurable fins a 9 kW, sistema de control, amb control de la temperatura amb sonda exterior, display digital, per cable, programació diària i setmanal, per a control de varis circuits de calefacció amb mòduls i termòstats addicionals, i mòdul hidràulic amb bescanviador de plaques, per a l'aprofitament energètic del pou d'aigües subterrànies, i bombes de circulació d'alta eficiència. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42vai052d | U | Bomba de calor reversible aigua-aigua, classe d'eficiència energètica A++, potència calorífica nominal 5,9 kW, COP 4,6, potència frigorífica nominal 6,9 kW, EER 5,2, pressió sonora 35 dBA, dimensions 1183x595x600 mm, pes 168 kg, alimentació monofàsica a 230 V, amb temperatura d'impulsió de fins 65°C, circuit refrigerant amb injecció de vapor EVI d'alt rendiment, vàlvula de 4 vies per a inversió de cicle, bescanviadors de plaques d'acer inoxidable d'alta capacitat amb injecció de líquid, refrigerant R-410A, calefacció elèctrica addicional de potència configurable fins a 9 kW, sistema de control, amb control de la temperatura amb sonda exterior, display digital, per cable, programació diària i setmanal, per a control de varis circuits de calefacció amb mòduls i termòstats addicionals, i mòdul hidràulic amb bescanviador de plaques, per a l'aprofitament energètic del pou d'aigües subterrànies, i bombes de circulació d'alta eficiència. (material) | 1 | 12850.5 | 12850.500 |
| mt42eco100bd | U | Interacumulador d'A.C.S. d'acer inoxidable AISI 316, de 300 litres de capacitat, classe d'eficiència energètica C, de 560 mm de diàmetre exterior, 1860 mm d'altura total, 8 bar de pressió de treball, amb serpentí espiral corrugat flexible de 3,11 m² de superfície d'intercanvi, aïllament tèrmic d'escuma rígida de poliuretà injectat lliure de HCFC i acabat exterior amb revestiment de PVC semirígid. (material) | 1 | 1911 | 1911.000 |
| mt37www060f | U | Filtre retenidor de residus de llautó, amb tamís d'acer inoxidable amb perforacions de 0,5 mm de diàmetre, amb rosca de 1 1/4", per a una pressió màxima de treball de 16 bar i una temperatura màxima de 110°C. (material) | 1 | 18.67 | 18.670 |
| mt37www050e | U | Maneguet antivibració, de goma, amb rosca de 1 1/4", per a una pressió màxima de treball de 10 bar. (material) | 4 | 37.17 | 148.680 |
| mt42www050 | U | Termòmetre bimetàl·lic, diàmetre d'esfera de 100 mm, amb presa vertical, amb beina de 1/2", escala de temperatura de 0 a 120°C. (material) | 1 | 54.7 | 54.700 |
| mt37sve010d | U | Vàlvula d'esfera de llautó niquelat per roscar de 1". (material) | 2 | 12.15 | 24.300 |
| mt37sve010e | U | Vàlvula d'esfera de llautó niquelat per roscar de 1 1/4". (material) | 4 | 16.78 | 67.120 |
| mo005 | h | Oficial 1ª instal·lador de climatització. (mà d'obra) | 8.617 | 28.39 | 244.637 |
| mo104 | h | Ajudant instal·lador de climatització. (mà d'obra) | 8.617 | 24.43 | 210.513 |
| % | % | Costos directes complementaris | 2 % | 15530.120 | 310.602 |
|  |  | Costos directes |  |  | 15840.722 |

## Recursos

**mt42vai052d** U Bomba de calor reversible aigua-aigua
Dades tècniques: Cost energètic 7353.248 MJ; Emissió de CO2 431.981 kg
Residus:
- embalatge: re150101 Envasos de paper i cartró. (component de residu); rendiment 3.263 kg; Codi LER 15 01 01; Massa de l'element 1 kg; Volum 0.001333 m3
- embalatge: re170201 Fusta. (component de residu); rendiment 0.74 kg; Codi LER 17 02 01; Massa de l'element 1 kg; Volum 0.000909 m3

**mt42eco100bd** U Interacumulador d'A.C.S. d'acer inoxidable AISI 316
Dades tècniques: Cost energètic 3675.847 MJ; Emissió de CO2 324.357 kg
Residus:
- embalatge: re150101 Envasos de paper i cartró; rendiment 2.264 kg
- embalatge: re170201 Fusta; rendiment 0.617 kg

**mt37www060f** U Filtre retenidor de residus de llautó
Dades tècniques: Cost energètic 860.723 MJ; Emissió de CO2 61.001 kg
Residus:
- embalatge: re150101 Envasos de paper i cartró; rendiment 0.072 kg

**mt37www050e** U Maneguet antivibració, de goma, amb rosca de 1 1/4", per a una pressió màxima de treball de 10 bar
Dades tècniques: Cost energètic 185.212 MJ; Emissió de CO2 16.468 kg
Residus:
- embalatge: re150101 Envasos de paper i cartró; rendiment 0.072 kg

**mt37sve010d** U Vàlvula d'esfera de llautó niquelat per roscar de 1"
Dades tècniques: Cost energètic 843.399 MJ; Emissió de CO2 56.701 kg
Residus:
- embalatge: re150101 Envasos de paper i cartró; rendiment 0.072 kg

**mt37sve010e** U Vàlvula d'esfera de llautó niquelat per roscar de 1 1/4"
Dades tècniques: Cost energètic 1282.649 MJ; Emissió de CO2 86.201 kg
Residus:
- embalatge: re150101 Envasos de paper i cartró; rendiment 0.072 kg
