# Equip aire-aigua bomba de calor no reversible

- Propietat de l'arxiu: CYPE Ingenieros S.A.
- Format: FIEBDC-3/2016
- Programa: Generador de preus de la construcció. CYPE Ingenieros, S.A.
- Data: 13/12/2023
- Divisa: EUR
- Costos indirectes: 3 %
- IVA: 21 %

## I Instal·lacions

### IC Calefacció, refrigeració, climatització i A.C.S.

#### ICV Unitats centralitzades per a calefacció, refrigeració, climatització i A.C.S.

**ICV037** U Equip aire-aigua bomba de calor no reversible.
Equip aire-aigua bomba de calor, format per unitat exterior bomba de calor, per a gas R-410A, amb compressor scroll, alimentació monofàsica (230V/50Hz), potència calorífica 11 kW, COP 3,08 i consum elèctric 3,57 kW, amb temperatura de bulb sec de l'aire exterior 7°C i temperatura de sortida de l'aigua de la unitat interior 65°C, potència calorífica 11 kW, COP 4,22 i consum elèctric 2,61 kW, amb temperatura de bulb sec de l'aire exterior 7°C i temperatura de sortida de l'aigua de la unitat interior 35°C, potència calorífica 11 kW, COP 2,5 i consum elèctric 4,4 kW, amb temperatura de bulb sec de l'aire exterior 7°C i temperatura de sortida de l'aigua de la unitat interior 80°C, potència sonora 68 dBA, pressió sonora 52 dBA, dimensions 1345x900x320 mm, pes 120 kg, diàmetre de connexió de la canonada de gas 5/8", diàmetre de connexió de la canonada de líquid 3/8", rang de funcionament de temperatura de l'aire exterior en calefacció des de -20 fins a 20°C, rang de funcionament de temperatura de l'aire exterior en producció d'A.C.S., en combinació amb unitat interior, des de -20 fins a 35°C, classe d'eficiència energètica en calefacció A+, unitat interior, per a gas R-410A i R-134a, dimensions 705x600x695 mm, pressió sonora en mode normal/silenciós: 43/40 dBA, pes 144 kg, rang de temperatura de sortida d'aigua per a calefacció des de 25 fins a 80°C, rang de temperatura de sortida d'aigua per a producció d'A.C.S. des de 45 fins a 75°C. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42dai353a | U | Unitat exterior bomba de calor, per a gas R-410A, amb compressor scroll, alimentació monofàsica (230V/50Hz), potència calorífica 11 kW, COP 3,08 i consum elèctric 3,57 kW, amb temperatura de bulb sec de l'aire exterior 7°C i temperatura de sortida de l'aigua de la unitat interior 65°C, potència calorífica 11 kW, COP 4,22 i consum elèctric 2,61 kW, amb temperatura de bulb sec de l'aire exterior 7°C i temperatura de sortida de l'aigua de la unitat interior 35°C, potència calorífica 11 kW, COP 2,5 i consum elèctric 4,4 kW, amb temperatura de bulb sec de l'aire exterior 7°C i temperatura de sortida de l'aigua de la unitat interior 80°C, potència sonora 68 dBA, pressió sonora 52 dBA, dimensions 1345x900x320 mm, pes 120 kg, diàmetre de connexió de la canonada de gas 5/8", diàmetre de connexió de la canonada de líquid 3/8", rang de funcionament de temperatura de l'aire exterior en calefacció des de -20 fins a 20°C, rang de funcionament de temperatura de l'aire exterior en producció d'A.C.S., en combinació amb unitat interior, des de -20 fins a 35°C, classe d'eficiència energètica en calefacció A+. (material) | 1 | 4987.13 | 4987.130 |
| mt42dai361a | U | Unitat interior, per a gas R-410A i R-134a, dimensions 705x600x695 mm, pressió sonora en mode normal/silenciós: 43/40 dBA, pes 144 kg, rang de temperatura de sortida d'aigua per a calefacció des de 25 fins a 80°C, rang de temperatura de sortida d'aigua per a producció d'A.C.S. des de 45 fins a 75°C. (material) | 1 | 5447.33 | 5447.330 |
| mt37sve010e | U | Vàlvula d'esfera de llautó niquelat per roscar de 1 1/4". (material) | 2 | 16.78 | 33.560 |
| mo005 | h | Oficial 1ª instal·lador de climatització. (mà d'obra) | 4.047 | 28.39 | 114.894 |
| mo104 | h | Ajudant instal·lador de climatització. (mà d'obra) | 4.047 | 24.43 | 98.868 |
| % | % | Costos directes complementaris | 2 % | 10681.782 | 213.636 |
|  |  | Costos directes |  |  | 10895.418 |

## Recursos

**mt42dai353a** U Unitat exterior bomba de calor
Dades tècniques: Cost energètic 5270.448 MJ; Emissió de CO2 308.558 kg
Residus:
- embalatge: re150101 Envasos de paper i cartró. (component de residu); rendiment 2.621 kg; Codi LER 15 01 01; Massa de l'element 1 kg; Volum 0.001333 m3
- embalatge: re170201 Fusta. (component de residu); rendiment 0.661 kg; Codi LER 17 02 01; Massa de l'element 1 kg; Volum 0.000909 m3

**mt37sve010e** U Vàlvula d'esfera de llautó niquelat per roscar de 1 1/4"
Dades tècniques: Cost energètic 1282.649 MJ; Emissió de CO2 86.201 kg
Residus:
- embalatge: re150101 Envasos de paper i cartró; rendiment 0.072 kg
