# Unitat aigua-aigua, bomba de calor geotèrmica, per a calefacció

- Propietat de l'arxiu: CYPE Ingenieros S.A.
- Format: FIEBDC-3/2016
- Programa: Generador de preus de la construcció. CYPE Ingenieros, S.A.
- Data: 17/06/2024
- Divisa: EUR
- Costos indirectes: 3 %
- IVA: 21 %

## I Instal·lacions

### IC Calefacció, refrigeració, climatització i A.C.S.

#### ICV Unitats centralitzades per a calefacció, refrigeració, climatització i A.C.S.

**ICV200** U Unitat aigua-aigua, bomba de calor geotèrmica, per a calefacció.
Bomba de calor, aigua-aigua, geotèrmica, alimentació monofàsica a 230 V, potència calorífica nominal 6,9 kW (temperatura d'entrada de l'aigua al condensador 30°C, temperatura de sortida de l'aigua del condensador 35°C, temperatura d'entrada de l'aigua a l'evaporador 10°C, temperatura de sortida de l'aigua de l'evaporador 7°C) (COP 4,9), potència sonora 46 dBA, dimensions 1200x690x600 mm, pes 139 kg, per a gas R-407C, amb bombes de circulació per als circuits primari i secundari, compressor de tipus scroll, control d'equilibrat energètic amb sonda exterior, pantalla d'informació gràfica, resistència elèctrica seleccionable per a 2, 4 ó 6 kW, bescanviador de plaques d'acer inoxidable, pressòstat diferencial de cabal, filtre, manòmetres, vàlvula de seguretat i purgador automàtic d'aire. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcg005a | U | Bomba de calor, aigua-aigua, geotèrmica, alimentació monofàsica a 230 V, potència calorífica nominal 6,9 kW (temperatura d'entrada de l'aigua al condensador 30°C, temperatura de sortida de l'aigua del condensador 35°C, temperatura d'entrada de l'aigua a l'evaporador 10°C, temperatura de sortida de l'aigua de l'evaporador 7°C) (COP 4,9), potència sonora 46 dBA, dimensions 1200x690x600 mm, pes 139 kg, per a gas R-407C, amb bombes de circulació per als circuits primari i secundari, compressor de tipus scroll, control d'equilibrat energètic amb sonda exterior, pantalla d'informació gràfica, resistència elèctrica seleccionable per a 2, 4 ó 6 kW, bescanviador de plaques d'acer inoxidable, pressòstat diferencial de cabal, filtre, manòmetres, vàlvula de seguretat i purgador automàtic d'aire. (material) | 1 | 6400 | 6400.000 |
| mt37www050e | U | Maneguet antivibració, de goma, amb rosca de 1 1/4", per a una pressió màxima de treball de 10 bar. (material) | 4 | 37.17 | 148.680 |
| mt42www050 | U | Termòmetre bimetàl·lic, diàmetre d'esfera de 100 mm, amb presa vertical, amb beina de 1/2", escala de temperatura de 0 a 120°C. (material) | 2 | 54.7 | 109.400 |
| mt37sve010e | U | Vàlvula d'esfera de llautó niquelat per roscar de 1 1/4". (material) | 4 | 16.78 | 67.120 |
| mo005 | h | Oficial 1ª instal·lador de climatització. (mà d'obra) | 8.617 | 29.34 | 252.823 |
| mo104 | h | Ajudant instal·lador de climatització. (mà d'obra) | 8.617 | 25.25 | 217.579 |
| % | % | Costos directes complementaris | 2 % | 7195.602 | 143.912 |
|  |  | Costos directes |  |  | 7339.514 |

## Recursos

**mt42bcg005a** U Bomba de calor, aigua-aigua
Dades tècniques: Cost energètic 6093.328 MJ; Emissió de CO2 357.357 kg
Residus:
- embalatge: re150101 Envasos de paper i cartró. (component de residu); rendiment 2.784 kg; Codi LER 15 01 01; Massa de l'element 1 kg; Volum 0.001333 m3
- embalatge: re170201 Fusta. (component de residu); rendiment 0.681 kg; Codi LER 17 02 01; Massa de l'element 1 kg; Volum 0.000909 m3

**mt37www050e** U Maneguet antivibració, de goma, amb rosca de 1 1/4", per a una pressió màxima de treball de 10 bar
Dades tècniques: Cost energètic 185.212 MJ; Emissió de CO2 16.468 kg
Residus:
- embalatge: re150101 Envasos de paper i cartró; rendiment 0.072 kg

**mt37sve010e** U Vàlvula d'esfera de llautó niquelat per roscar de 1 1/4"
Dades tècniques: Cost energètic 1282.649 MJ; Emissió de CO2 86.201 kg
Residus:
- embalatge: re150101 Envasos de paper i cartró; rendiment 0.072 kg
