# Regulador de gasos liquats del petroli (GLP)

- Propietat de l'arxiu: CYPE Ingenieros S.A.
- Format: FIEBDC-3/2016
- Programa: Generador de preus de la construcció. CYPE Ingenieros, S.A.
- Data: 30/07/2024
- Divisa: EUR
- Costos indirectes: 3 %
- IVA: 21 %

## I Instal·lacions

### IG Gasos combustibles

#### IGW Elements

**IGW005** U Regulador de gasos liquats del petroli (GLP).
Regulador de pressió amb vàlvula de seguretat per defecte de pressió de 25 mbar de pressió mínima i rearmament automàtic, de 8 kg/h de cabal nominal, de 25 a 400 mbar de pressió d'entrada i 37 mbar de pressió de sortida.
Inclou: Muntatge, connexionat i comprovació del seu correcte funcionament.
Criteri d'amidament de projecte: Nombre d'unitats previstes, segons documentació gràfica de Projecte.
Criteri de mesura d'obra: Es mesurarà el nombre d'unitats realment executades segons especificacions de Projecte.

| Codi | Ut | Descripció | Rendiment | Preu | Import |
|---|---|---|---|---|---|
| mt43acr135a | U | Regulador de pressió amb vàlvula de seguretat per defecte de pressió de 25 mbar de pressió mínima i rearmament automàtic, de 8 kg/h de cabal nominal, de 25 a 400 mbar de pressió d'entrada i 37 mbar de pressió de sortida. (material) | 1 | 18.61 | 18.610 |
| mo010 | h | Oficial 1ª instal·lador de gas. (mà d'obra) | 0.322 | 29.34 | 9.447 |
| mo109 | h | Ajudant instal·lador de gas. (mà d'obra) | 0.322 | 25.25 | 8.131 |
| % | % | Costos directes complementaris | 2 % | 36.188 | 0.724 |
|  |  | Costos directes |  |  | 36.912 |

## Recursos

**mt43acr135a** U Regulador de pressió amb vàlvula de seguretat per defecte de pressió de 25 mbar de pressió mínima i rearmament
Dades tècniques: Cost energètic 142.996 MJ; Emissió de CO2 8.970 kg
Residus:
- embalatge: re150101 Envasos de paper i cartró. (component de residu); rendiment 0.072 kg; Codi LER 15 01 01; Massa de l'element 1 kg; Volum 0.001333 m3
