# Regulador de gasos liquats del petroli (GLP)

- Propietat de l'arxiu: CYPE Ingenieros S.A.
- Format: FIEBDC-3/2016
- Programa: Generador de preus de la construcció. CYPE Ingenieros, S.A.
- Data: 30/07/2024
- Divisa: EUR
- Costos indirectes: 3 %
- IVA: 21 %

## I Instal·lacions

### IG Gasos combustibles

#### IGW Elements

**IGW005** U Regulador de gasos liquats del petroli (GLP).
Regulador de pressió regulable amb manòmetre, de 40 kg/h de cabal nominal, 20 bar de pressió màxima d'entrada i de 0 a 3 bar de pressió de sortida.
Inclou: Muntatge, connexionat i comprovació del seu correcte funcionament.
Criteri d'amidament de projecte: Nombre d'unitats previstes, segons documentació gràfica de Projecte.
Criteri de mesura d'obra: Es mesurarà el nombre d'unitats realment executades segons especificacions de Projecte.

| Codi | Ut | Descripció | Rendiment | Preu | Import |
|---|---|---|---|---|---|
| mt43acr100b | U | Regulador de pressió regulable amb manòmetre, de 40 kg/h de cabal nominal, 20 bar de pressió màxima d'entrada i de 0 a 3 bar de pressió de sortida. (material) | 1 | 78.57 | 78.570 |
| mo010 | h | Oficial 1ª instal·lador de gas. (mà d'obra) | 0.322 | 29.34 | 9.447 |
| mo109 | h | Ajudant instal·lador de gas. (mà d'obra) | 0.322 | 25.25 | 8.131 |
| % | % | Costos directes complementaris | 2 % | 96.148 | 1.923 |
|  |  | Costos directes |  |  | 98.071 |

## Recursos

**mt43acr100b** U Regulador de pressió regulable amb manòmetre
Dades tècniques: Cost energètic 109.074 MJ; Emissió de CO2 6.856 kg
Residus:
- embalatge: re150101 Envasos de paper i cartró. (component de residu); rendiment 0.072 kg; Codi LER 15 01 01; Massa de l'element 1 kg; Volum 0.001333 m3
