# Vàlvula de gas

- Propietat de l'arxiu: CYPE Ingenieros S.A.
- Format: FIEBDC-3/2016
- Programa: Generador de preus de la construcció. CYPE Ingenieros, S.A.
- Data: 30/07/2024
- Divisa: EUR
- Costos indirectes: 3 %
- IVA: 21 %

## I Instal·lacions

### IG Gasos combustibles

#### IGW Elements

**IGW020** U Vàlvula de gas.
Clau d'esfera d'acer inoxidable amb comandament de palanca, amb brides en ambdós costats de 2" de diàmetre, PN=40 bar.
Inclou: Muntatge, connexionat i comprovació del seu correcte funcionament.
Criteri d'amidament de projecte: Nombre d'unitats previstes, segons documentació gràfica de Projecte.
Criteri de mesura d'obra: Es mesurarà el nombre d'unitats realment executades segons especificacions de Projecte.

| Codi | Ut | Descripció | Rendiment | Preu | Import |
|---|---|---|---|---|---|
| mt43acv110f | U | Clau d'esfera d'acer inoxidable amb comandament de palanca, amb brides en ambdós costats de 2" de diàmetre, PN=40 bar. (material) | 1 | 307.28 | 307.280 |
| mo010 | h | Oficial 1ª instal·lador de gas. (mà d'obra) | 0.533 | 29.34 | 15.638 |
| mo109 | h | Ajudant instal·lador de gas. (mà d'obra) | 0.533 | 25.25 | 13.458 |
| % | % | Costos directes complementaris | 2 % | 336.376 | 6.728 |
|  |  | Costos directes |  |  | 343.104 |

## Recursos

**mt43acv110f** U Clau d'esfera d'acer inoxidable amb comandament de palanca, amb brides en ambdós costats de 2" de diàmetre, PN=40 bar
Dades tècniques: Cost energètic 642.916 MJ; Emissió de CO2 94.573 kg
Residus:
- embalatge: re150101 Envasos de paper i cartró. (component de residu); rendiment 0.086 kg; Codi LER 15 01 01; Massa de l'element 1 kg; Volum 0.001333 m3
