# Filtre retenidor de residus de gas

- Propietat de l'arxiu: CYPE Ingenieros S.A.
- Format: FIEBDC-3/2016
- Programa: Generador de preus de la construcció. CYPE Ingenieros, S.A.
- Data: 30/07/2024
- Divisa: EUR
- Costos indirectes: 3 %
- IVA: 21 %

## I Instal·lacions

### IG Gasos combustibles

#### IGW Elements

**IGW025** U Filtre retenidor de residus de gas.
Filtre retenidor de residus de ferro colat, amb tamís d'acer inoxidable amb perforacions de 100 µm de diàmetre, amb rosca cilíndrica GAS de 3", PN=16 bar.
Inclou: Muntatge, connexionat i comprovació del seu correcte funcionament.
Criteri d'amidament de projecte: Nombre d'unitats previstes, segons documentació gràfica de Projecte.
Criteri de mesura d'obra: Es mesurarà el nombre d'unitats realment executades segons especificacions de Projecte.

| Codi | Ut | Descripció | Rendiment | Preu | Import |
|---|---|---|---|---|---|
| mt43acf010i | U | Filtre retenidor de residus de ferro colat, amb tamís d'acer inoxidable amb perforacions de 100 µm de diàmetre, amb rosca cilíndrica GAS de 3", PN=16 bar. (material) | 1 | 338.14 | 338.140 |
| mo010 | h | Oficial 1ª instal·lador de gas. (mà d'obra) | 0.386 | 29.34 | 11.325 |
| mo109 | h | Ajudant instal·lador de gas. (mà d'obra) | 0.386 | 25.25 | 9.747 |
| % | % | Costos directes complementaris | 2 % | 359.212 | 7.184 |
|  |  | Costos directes |  |  | 366.396 |

## Recursos

**mt43acf010i** U Filtre retenidor de residus de ferro colat
Dades tècniques: Cost energètic 146.506 MJ; Emissió de CO2 12.394 kg
Residus:
- embalatge: re150101 Envasos de paper i cartró. (component de residu); rendiment 0.086 kg; Codi LER 15 01 01; Massa de l'element 1 kg; Volum 0.001333 m3
