# Lluminària per a garatge

- Propietat de l'arxiu: CYPE Ingenieros S.A.
- Format: FIEBDC-3/2016
- Programa: Generador de preus de la construcció. CYPE Ingenieros, S.A.
- Data: 02/08/2023
- Divisa: EUR
- Costos indirectes: 3 %
- IVA: 21 %

## I Instal·lacions

### II Il·luminació

#### III Interior

**III010** U Lluminària per a garatge.
Lluminària, de 1280x105x120 mm, per a 2 làmpades fluorescents TL de 36 W, amb cos de polièster reforçat amb fibra de vidre; reflector interior de xapa d'acer, acabat termoesmaltat, de color blanc; difusor de policarbonat transparent; balast magnètic; protecció IP65 i rendiment major del 69%. Instal·lació en la superfície del sostre en garatge. Inclús làmpades.
Inclou: Replanteig. Muntatge, connexionat i comprovació del seu correcte funcionament.
Criteri d'amidament de projecte: Nombre d'unitats previstes, segons documentació gràfica de Projecte.
Criteri de mesura d'obra: Es mesurarà el nombre d'unitats realment executades segons especificacions de Projecte.

| Codi | Ut | Descripció | Rendiment | Preu | Import |
|---|---|---|---|---|---|
| mt34ode105ne | U | Lluminària, de 1280x105x120 mm, per a 2 làmpades fluorescents TL de 36 W, amb cos de polièster reforçat amb fibra de vidre; reflector interior de xapa d'acer, acabat termoesmaltat, de color blanc; difusor de policarbonat transparent; balast magnètic; protecció IP65 i rendiment major del 69%. (material) | 1 | 44.33 | 44.330 |
| mt34tuf010l | U | Tub fluorescent TL de 36 W. (material) | 2 | 8.29 | 16.580 |
| mo003 | h | Oficial 1ª electricista. (mà d'obra) | 0.386 | 28.39 | 10.959 |
| mo102 | h | Ajudant electricista. (mà d'obra) | 0.386 | 24.43 | 9.430 |
| % | % | Costos directes complementaris | 2 % | 81.299 | 1.626 |
|  |  | Costos directes |  |  | 82.925 |

## Recursos

**mt34ode105ne** U Lluminària, de 1280x105x120 mm
Dades tècniques: Cost energètic 216.338 MJ; Emissió de CO2 10.282 kg
Residus:
- embalatge: re150101 Envasos de paper i cartró. (component de residu); rendiment 0.097 kg; Codi LER 15 01 01; Massa de l'element 1 kg; Volum 0.001333 m3
- embalatge: re170203 Plàstic. (component de residu); rendiment 0.049 kg; Codi LER 17 02 03; Massa de l'element 1 kg; Volum 0.001667 m3
