# Lluminària. Instal·lació suspesa

- Propietat de l'arxiu: CYPE Ingenieros S.A.
- Format: FIEBDC-3/2016
- Programa: Generador de preus de la construcció. CYPE Ingenieros, S.A.
- Data: 02/08/2023
- Divisa: EUR
- Costos indirectes: 3 %
- IVA: 21 %

## I Instal·lacions

### II Il·luminació

#### III Interior

**III150** U Lluminària. Instal·lació suspesa.
Lluminària suspesa per a muntatge en línia continua, de 2960x80x40 mm, per a 2 làmpades fluorescents T5 de 49 W, amb cos d'alumini extrudit de color RAL 9006; difusor acrílic òpal; unió intermèdia de perfils; sistema de suspensió per canya de 50 cm de longitud; reflector de xapa d'acer, acabat termoesmaltat, de color blanc; protecció IP20 i aïllament classe F. Inclús làmpades.
Inclou: Replanteig. Muntatge, connexionat i comprovació del seu correcte funcionament.
Criteri d'amidament de projecte: Nombre d'unitats previstes, segons documentació gràfica de Projecte.
Criteri de mesura d'obra: Es mesurarà el nombre d'unitats realment executades segons especificacions de Projecte.

| Codi | Ut | Descripció | Rendiment | Preu | Import |
|---|---|---|---|---|---|
| mt34ode090a | U | Lluminària suspesa per a muntatge en línia continua, de 2960x80x40 mm, per a 2 làmpades fluorescents T5 de 49 W, amb cos d'alumini extrudit de color RAL 9006; difusor acrílic òpal; unió intermèdia de perfils; sistema de suspensió per canya de 50 cm de longitud; reflector de xapa d'acer, acabat termoesmaltat, de color blanc; protecció IP20 i aïllament classe F. (material) | 1 | 175.03 | 175.030 |
| mt34tuf010f | U | Tub fluorescent T5 de 49 W. (material) | 2 | 7.14 | 14.280 |
| mo003 | h | Oficial 1ª electricista. (mà d'obra) | 0.257 | 28.39 | 7.296 |
| mo102 | h | Ajudant electricista. (mà d'obra) | 0.257 | 24.43 | 6.279 |
| % | % | Costos directes complementaris | 2 % | 202.885 | 4.058 |
|  |  | Costos directes |  |  | 206.943 |

## Recursos

**mt34ode090a** U Lluminària suspesa per a muntatge en línia continua
Dades tècniques: Cost energètic 525.973 MJ; Emissió de CO2 37.746 kg
Residus:
- embalatge: re150101 Envasos de paper i cartró. (component de residu); rendiment 0.172 kg; Codi LER 15 01 01; Massa de l'element 1 kg; Volum 0.001333 m3
- embalatge: re170203 Plàstic. (component de residu); rendiment 0.086 kg; Codi LER 17 02 03; Massa de l'element 1 kg; Volum 0.001667 m3
