# Lluminària per capçal de llit d'hospital. Instal·lació en superfície

- Propietat de l'arxiu: CYPE Ingenieros S.A.
- Format: FIEBDC-3/2016
- Programa: Generador de preus de la construcció. CYPE Ingenieros, S.A.
- Data: 17/06/2024
- Divisa: EUR
- Costos indirectes: 3 %
- IVA: 21 %

## I Instal·lacions

### II Il·luminació

#### III Interior

**III021** U Lluminària per capçal de llit d'hospital. Instal·lació en superfície.
Lluminària rectangular per a capçal de llit d'hospital, d'alumini extrudit, acabat termoesmaltat, de color RAL 9006, no regulable, de 206x966x74 mm, amb llum LED, temperatura de color 4000 K, de 14 W, de llum directa, llum LED, temperatura de color 4000 K, de 20 W, de llum indirecta, òptica formada per dos reflectors interiors de color blanc, difusors de policarbonat, índex de reproducció cromàtica major de 80, flux lluminós 1100 lúmens de llum directa, flux lluminós 2000 lúmens de llum indirecta, alimentació a 220/240 V i 50-60 Hz, grau de protecció IP40. Instal·lació en superfície.
Inclou: Replanteig. Muntatge, connexionat i comprovació del seu correcte funcionament.
Criteri d'amidament de projecte: Nombre d'unitats previstes, segons documentació gràfica de Projecte.
Criteri de mesura d'obra: Es mesurarà el nombre d'unitats realment executades segons especificacions de Projecte.

| Codi | Ut | Descripció | Rendiment | Preu | Import |
|---|---|---|---|---|---|
| mt34lle190a | U | Lluminària rectangular per a capçal de llit d'hospital, d'alumini extrudit, acabat termoesmaltat, de color RAL 9006, no regulable, de 206x966x74 mm, amb llum LED, temperatura de color 4000 K, de 14 W, de llum directa, llum LED, temperatura de color 4000 K, de 20 W, de llum indirecta, òptica formada per dos reflectors interiors de color blanc, difusors de policarbonat, índex de reproducció cromàtica major de 80, flux lluminós 1100 lúmens de llum directa, flux lluminós 2000 lúmens de llum indirecta, alimentació a 220/240 V i 50-60 Hz, grau de protecció IP40. (material) | 1 | 647.91 | 647.910 |
| mo003 | h | Oficial 1ª electricista. (mà d'obra) | 0.322 | 29.34 | 9.447 |
| mo102 | h | Ajudant electricista. (mà d'obra) | 0.322 | 25.25 | 8.131 |
| % | % | Costos directes complementaris | 2 % | 665.488 | 13.310 |
|  |  | Costos directes |  |  | 678.798 |

## Recursos

**mt34lle190a** U Lluminària rectangular per a capçal de llit d'hospital
Dades tècniques: Cost energètic 788.184 MJ; Emissió de CO2 49.011 kg
Residus:
- embalatge: re150101 Envasos de paper i cartró. (component de residu); rendiment 0.7 kg; Codi LER 15 01 01; Massa de l'element 1 kg; Volum 0.001333 m3
- embalatge: re170201 Fusta. (component de residu); rendiment 0.17 kg; Codi LER 17 02 01; Massa de l'element 1 kg; Volum 0.000909 m3
- embalatge: re170203 Plàstic. (component de residu); rendiment 0.015 kg; Codi LER 17 02 03; Massa de l'element 1 kg; Volum 0.001667 m3
