# Lluminària encastada tipus Downlight

- Propietat de l'arxiu: CYPE Ingenieros S.A.
- Format: FIEBDC-3/2016
- Programa: Generador de preus de la construcció. CYPE Ingenieros, S.A.
- Data: 12/01/2022
- Divisa: EUR
- Costos indirectes: 3 %
- IVA: 21 %

## I Instal·lacions

### II Il·luminació

#### III Interior

**III100** U Lluminària encastada tipus Downlight.
Lluminària circular de sostre Downlight, de 250 mm de diàmetre, per a 2 làmpades fluorescents TC-D de 26 W; amb bastiment exterior i cos interior d'alumini injectat, acabat lacat, de color blanc; reflector d'alumini d'alta puresa i balast magnètic; protecció IP20 i aïllament classe F. Instal·lació encastada. Inclús làmpades.
Criteri de valoració econòmica: El preu no inclou les ajudes de paleta per a instal·lacions.
Inclou: Replanteig. Muntatge, connexionat i comprovació del seu correcte funcionament.
Criteri d'amidament de projecte: Nombre d'unitats previstes, segons documentació gràfica de Projecte.
Criteri de mesura d'obra: Es mesurarà el nombre d'unitats realment executades segons especificacions de Projecte.

| Codi | Ut | Descripció | Rendiment | Preu | Import |
|---|---|---|---|---|---|
| mt34lam030cb | U | Lluminària circular de sostre Downlight, de 250 mm de diàmetre, per a 2 làmpades fluorescents TC-D de 26 W; amb bastiment exterior i cos interior d'alumini injectat, acabat lacat, de color blanc; reflector d'alumini d'alta puresa i balast magnètic; protecció IP20 i aïllament classe F. (material) | 1 | 85.48 | 85.480 |
| mt34tuf020o | U | Làmpada fluorescent compacta TC-D de 26 W. (material) | 2 | 4.47 | 8.940 |
| mo003 | h | Oficial 1ª electricista. (mà d'obra) | 0.495 | 26.41 | 13.073 |
| mo102 | h | Ajudant electricista. (mà d'obra) | 0.495 | 22.7 | 11.237 |
| % | % | Costos directes complementaris | 2 % | 118.730 | 2.375 |
|  |  | Costos directes |  |  | 121.105 |

## Recursos

**mt34lam030cb** U Lluminària circular de sostre Downlight
Dades tècniques: Cost energètic 1141.982 MJ; Emissió de CO2 30.177 kg
Residus:
- embalatge: re150101 Envasos de paper i cartró. (component de residu); rendiment 0.121 kg; Codi LER 15 01 01; Massa de l'element 1 kg; Volum 0.001333 m3
- embalatge: re170203 Plàstic. (component de residu); rendiment 0.06 kg; Codi LER 17 02 03; Massa de l'element 1 kg; Volum 0.001667 m3
