# Enllumenat d'emergència en zones comuns

- Propietat de l'arxiu: CYPE Ingenieros S.A.
- Format: FIEBDC-3/2016
- Programa: Generador de preus de la construcció. CYPE Ingenieros, S.A.
- Data: 02/08/2023
- Divisa: EUR
- Costos indirectes: 3 %
- IVA: 21 %

## I Instal·lacions

### IO Contra incendis

#### IOA Enllumenat d'emergència

**IOA020** U Enllumenat d'emergència en zones comuns.
Lluminària d'emergència, amb tub lineal fluorescent, 6 W - G5, flux lluminós 155 lúmens, carcassa de 245x110x58 mm, classe II, IP42, amb bateries de Ni-Cd d'alta temperatura, autonomia de 1 h, alimentació a 230 V, temps de càrrega 24 h. Instal·lació en superfície en zones comuns. Inclús accessoris i elements de fixació.
Inclou: Replanteig. Fixació i anivellació. Muntatge, connexionat i comprovació del seu correcte funcionament.
Criteri d'amidament de projecte: Nombre d'unitats previstes, segons documentació gràfica de Projecte.
Criteri de mesura d'obra: Es mesurarà el nombre d'unitats realment executades segons especificacions de Projecte.

| Codi | Ut | Descripció | Rendiment | Preu | Import |
|---|---|---|---|---|---|
| mt34aem010d | U | Lluminària d'emergència, amb tub lineal fluorescent, 6 W - G5, flux lluminós 155 lúmens, carcassa de 245x110x58 mm, classe II, IP42, amb bateries de Ni-Cd d'alta temperatura, autonomia de 1 h, alimentació a 230 V, temps de càrrega 24 h. Inclús accessoris i elements de fixació. (material) | 1 | 41.73 | 41.730 |
| mo003 | h | Oficial 1ª electricista. (mà d'obra) | 0.257 | 28.39 | 7.296 |
| mo102 | h | Ajudant electricista. (mà d'obra) | 0.257 | 24.43 | 6.279 |
| % | % | Costos directes complementaris | 2 % | 55.305 | 1.106 |
|  |  | Costos directes |  |  | 56.411 |

## Recursos

**mt34aem010d** U Lluminària d'emergència
Dades tècniques: Cost energètic 68.268 MJ; Emissió de CO2 3.472 kg
Residus:
- embalatge: re150101 Envasos de paper i cartró. (component de residu); rendiment 0.096 kg; Codi LER 15 01 01; Massa de l'element 1 kg; Volum 0.001333 m3
- embalatge: re170203 Plàstic. (component de residu); rendiment 0.048 kg; Codi LER 17 02 03; Massa de l'element 1 kg; Volum 0.001667 m3
