# Aïllament tèrmic vertical de soleres en contacte amb el terreny, amb poliestirè extrudit

- Propietat de l'arxiu: CYPE Ingenieros S.A.
- Format: FIEBDC-3/2016
- Programa: Generador de preus de la construcció. CYPE Ingenieros, S.A.
- Data: 30/07/2024
- Divisa: EUR
- Costos indirectes: 3 %
- IVA: 21 %

## N Aïllaments e impermeabilitzacions

### NA Aïllaments tèrmics

#### NAK Soleres en contacte amb el terreny

**NAK020** m² Aïllament tèrmic vertical de soleres en contacte amb el terreny, amb poliestirè extrudit.
Aïllament tèrmic vertical de soleres en contacte amb el terreny, format per panell rígid de poliestirè extrudit, de superfície llisa i mecanitzat lateral de mitja mossa, de 40 mm d'espessor, resistència a compressió >= 300 kPa, resistència tèrmica 1,2 m²K/W, conductivitat tèrmica 0,033 W/(mK), col·locat a topall en el perímetre de la solera, simplement recolzat, tapat amb film de polietilè de 0,2 mm d'espessor, preparat per a rebre una solera de formigó. Inclús cinta autoadhesiva per a segellat de junts.
Inclou: Neteja i preparació de la superfície suport. Replanteig i tall de l'aïllament. Col·locació de l'aïllament sobre el terreny. Col·locació del film de polietilè. Segellat de junts del film de polietilè.
Criteri d'amidament de projecte: Superfície mesurada segons documentació gràfica de Projecte.
Criteri de mesura d'obra: Es mesurarà la superfície realment executada segons especificacions de Projecte.

| Codi | Ut | Descripció | Rendiment | Preu | Import |
|---|---|---|---|---|---|
| mt16pxa010aaq | m² | Panell rígid de poliestirè extrudit, segons UNE-EN 13164, de superfície llisa i mecanitzat lateral de mitja mossa, de 40 mm d'espessor, resistència a compressió >= 300 kPa, resistència tèrmica 1,2 m²K/W, conductivitat tèrmica 0,033 W/(mK), Euroclasse E de reacció al foc segons UNE-EN 13501-1, amb codi de designació XPS-EN 13164-T1-CS(10/Y)300-DS(70,90)-DLT(2)5-CC(2/1,5/50)125-WL(T)0,7-WD(V)3-FTCD1. (material) | 1.1 | 7.85 | 8.635 |
| mt16png010d | m² | Film de polietilè de 0,2 mm d'espessor i 184 g/m² de massa superficial. (material) | 1.1 | 0.41 | 0.451 |
| mt16aaa030 | m | Cinta autoadhesiva per closa de juntes. (material) | 0.4 | 0.3 | 0.120 |
| mo054 | h | Oficial 1ª muntador d'aïllaments. (mà d'obra) | 0.223 | 29.34 | 6.543 |
| mo101 | h | Ajudant muntador d'aïllaments. (mà d'obra) | 0.223 | 25.28 | 5.637 |
| % | % | Costos directes complementaris | 2 % | 21.386 | 0.428 |
|  |  | Costos directes |  |  | 21.814 |

Residus:
- col·locació: mt16pxa010aaq; factor de residu 0.048
- col·locació: mt16png010d Film de polietilè de 0,2 mm d'espessor i 184 g/m² de massa superficial; factor de residu 0.06
- col·locació: mt16aaa030 Cinta autoadhesiva per closa de juntes; factor de residu 0.07

## Recursos

**mt16pxa010aaq** m² Panell rígid de poliestirè extrudit
Dades tècniques: Cost energètic 107.625 MJ; Emissió de CO2 3.439 kg; Codi LER 17 06 04; Massa de l'element 1.2 kg; Volum 0.002 m3
Residus:
- embalatge: re170203 Plàstic. (component de residu); rendiment 0.024 kg; Codi LER 17 02 03; Massa de l'element 1 kg; Volum 0.001667 m3

**mt16png010d** m² Film de polietilè de 0,2 mm d'espessor i 184 g/m² de massa superficial
Dades tècniques: Cost energètic 27.540 MJ; Emissió de CO2 1.010 kg; Codi LER 17 06 04; Massa de l'element 0.184 kg; Volum 0.000307 m3
Residus:
- embalatge: re170203 Plàstic; rendiment 0.024 kg

**mt16aaa030** m Cinta autoadhesiva per closa de juntes
Dades tècniques: Cost energètic 0.339 MJ; Emissió de CO2 0.017 kg; Codi LER 17 06 04; Massa de l'element 0.0025 kg; Volum 0.000004 m3
Residus:
- embalatge: re170203 Plàstic; rendiment 0.001 kg
