# Aïllament tèrmic per l'exterior de cobertes inclinades de teules

- Propietat de l'arxiu: CYPE INGENIEROS, S.A.
- Format: FIEBDC-3/2002
- Divisa: EUR
- Costos indirectes: 3.00 %
- IVA: 21.00 %

**NAQ011** m² Aïllament tèrmic per l'exterior de cobertes inclinades de teules, format per placa de poliestirè extrudit EZ 50 "GRAZIMAC", de 1250x600 mm, de superfície llisa i mecanitzat lateral de mitja mossa, de 50 mm d'espessor, 300 kPa de resistència a compressió, densitat 32 kg/m³, conductivitat tèrmica 0,035 W/(mK), amb perfils perforats d'acer galvanitzat, amb una separació entre perfils de 400 mm, fixat mecànicament sobre superfície suport existent.
Aïllament tèrmic per l'exterior de cobertes inclinades de teules, format per placa de poliestirè extrudit EZ 50 "GRAZIMAC", de 1250x600 mm, de superfície llisa i mecanitzat lateral de mitja mossa, de 50 mm d'espessor, 300 kPa de resistència a compressió, densitat 32 kg/m³, conductivitat tèrmica 0,035 W/(mK), amb perfils perforats d'acer galvanitzat, amb una separació entre perfils de 400 mm, fixat mecànicament sobre superfície suport existent.
Inclou: Neteja del suport. Trepant i ancoratge de l'aïllament.
Criteri d'amidament de projecte: Superfície mesurada segons documentació gràfica de Projecte.
Criteri de mesura d'obra: Es mesurarà la superfície realment executada segons especificacions de Projecte.

| Codi | Ut | Descripció | Rendiment | Preu | Import |
|---|---|---|---|---|---|
| mt16peg010n | m² | Placa de poliestirè extrudit EZ 50 "GRAZIMAC", de 1250x600 mm, de superfície llisa i mecanitzat lateral de mitja mossa, de 50 mm d'espessor, 300 kPa de resistència a compressió, densitat 32 kg/m³, conductivitat tèrmica 0,035 W/(mK), amb perfils perforats d'acer galvanitzat, amb una separació entre perfils de 400 mm. (material) | 1.050 | 12.29 | 12.90 |
| mt16aaa020ig | U | Fixació mecànica per plafons aïllants de poliestirè extrudit, col·locats directament sobre la superfície suport. (material) | 2.500 | 0.19 | 0.48 |
| mo054 | h | Oficial 1ª muntador d'aïllaments. (mà d'obra) | 0.098 | 24.57 | 2.41 |
| mo101 | h | Ajudant muntador d'aïllaments. (mà d'obra) | 0.098 | 21.14 | 2.07 |
| % | % | Costos directes complementaris | 2 % | 17.86 | 0.36 |
|  |  | Costos directes |  |  | 18.22 |
