# Aïllament termoreflector per l'exterior de cobertes no transitables amb superfície suport de formigó o morter (no inclosa en aquest preu)

- Propietat de l'arxiu: CYPE INGENIEROS, S.A.
- Format: FIEBDC-3/2002
- Divisa: EUR
- Costos indirectes: 3.00 %
- IVA: 21.00 %

**NAQ205** m² Aïllament termoreflector per l'exterior de cobertes no transitables amb superfície suport de formigó o morter (no inclosa en aquest preu), realitzat mitjançant revestiment elàstic a base de copolímers acrílics a emulsió aquosa, Revsun Tec Plus "REVETÓN", color blanc, amb un rendiment de 1,4 l/m², reforçat de punts singulars amb geotèxtil no teixit de fibres de vidre, Texnón 300 "REVETÓN", sobre emprimació de resines sintètiques, "REVETÓN".
Formació d'aïllament termoreflector per l'exterior de cobertes no transitables, realitzat mitjançant aplicació de dues mans de revestiment elàstic a base de copolímers acrílics a emulsió aquosa, Revsun Tec Plus "REVETÓN", color blanc, amb un rendiment de 1,4 l/m². Inclús p/p de neteja i preparació de la superfície suport de formigó o morter amb l'aplicació d'una mà d'emprimació de resines sintètiques, "REVETÓN", incolora i resolució de punts singulars mitjançant geotèxtil no teixit de fibres de vidre, Texnón 300 "REVETÓN", de 300 g/m² de massa superficial.
Inclou: Neteja i preparació de la superfície en la qual s'ha d'aplicar l'aïllament termoreflectant. Aplicació de l'emprimació. Resolució dels punts singulars. Aplicació del revestiment.
Criteri d'amidament de projecte: Superfície mesurada en projecció horitzontal, segons documentació gràfica de Projecte, des de les cares interiors dels ampits o plastrons perimetrals que la limiten.
Criteri de mesura d'obra: Es mesurarà, en projecció horitzontal, la superfície realment executada segons especificacions de Projecte, des de les cares interiors dels ampits o plastrons perimetrals que la limiten.

| Codi | Ut | Descripció | Rendiment | Preu | Import |
|---|---|---|---|---|---|
| mt15rer010b | l | Emprimació de resines sintètiques, "REVETÓN", incolora. (material) | 0.200 | 13.45 | 2.69 |
| mt15rer502b | m² | Geotèxtil no teixit de fibres de vidre, Texnón 300 "REVETÓN", de 300 g/m² de massa superficial. (material) | 0.100 | 3.22 | 0.32 |
| mt15rer700a | l | Revestiment elàstic a base de copolímers acrílics a emulsió aquosa, Revsun Tec Plus "REVETÓN", color blanc, amb un índex de reflexió solar del 70% i 0,91 d'emitància. (material) | 1.400 | 10.45 | 14.63 |
| mo030 | h | Oficial 1ª aplicador de productes aïllants. (mà d'obra) | 0.353 | 23.78 | 8.39 |
| mo068 | h | Ajudant aplicador de productes aïllants. (mà d'obra) | 0.353 | 21.14 | 7.46 |
| % | % | Costos directes complementaris | 2 % | 33.49 | 0.67 |
|  |  | Costos directes |  |  | 34.16 |
