# Aïllament acústic a soroll aeri de baixant, amb complexos multicapa

- Propietat de l'arxiu: CYPE Ingenieros S.A.
- Format: FIEBDC-3/2016
- Programa: Generador de preus de la construcció. CYPE Ingenieros, S.A.
- Data: 13/12/2023
- Divisa: EUR
- Costos indirectes: 3 %
- IVA: 21 %

## N Aïllaments e impermeabilitzacions

### NB Aïllaments acústics

#### NBA Canonades i baixants

**NBA020** m Aïllament acústic a soroll aeri de baixant, amb complexos multicapa.
Aïllament acústic a soroll aeri de baixant de 75 mm de diàmetre, realitzat amb complex multicapa, de 4 mm d'espessor, 3,6 kg/m² de massa superficial, format per una làmina de poliolefines i una làmina viscoelàstica d'alta densitat; disposat al voltant de la baixant a forma de camisa aïllant. Inclús cinta viscoelàstica autoadhesiva, per closa de juntes.
Inclou: Neteja de la superfície suport. Tall del rotllo en trams. Folrat de la baixant. Segellat de junts.
Criteri d'amidament de projecte: Longitud mesurada segons documentació gràfica de Projecte.
Criteri de mesura d'obra: Es mesurarà la longitud realment executada segons especificacions de Projecte.

| Codi | Ut | Descripció | Rendiment | Preu | Import |
|---|---|---|---|---|---|
| mt16ptc050a | m² | Complex multicapa, de 4 mm d'espessor, 3,6 kg/m² de massa superficial, format per una làmina de poliolefines i una làmina viscoelàstica d'alta densitat; proporcionant una reducció del nivell global ponderat de pressió de soroll aeri de 8,6 dBA. (material) | 0.259 | 6.18 | 1.601 |
| mt16pnc010a | m | Cinta viscoelàstica autoadhesiva, amb autoprotecció d'alumini, de 50 mm d'amplada i de 1,5 mm d'espessor, per closa de juntes. (material) | 1 | 0.8 | 0.800 |
| mo054 | h | Oficial 1ª muntador d'aïllaments. (mà d'obra) | 0.222 | 28.39 | 6.303 |
| mo101 | h | Ajudant muntador d'aïllaments. (mà d'obra) | 0.222 | 24.46 | 5.430 |
| % | % | Costos directes complementaris | 2 % | 14.134 | 0.283 |
|  |  | Costos directes |  |  | 14.417 |

Residus:
- col·locació: mt16ptc050a; factor de residu 0.0686197

## Recursos

**mt16ptc050a** m² Complex multicapa
Dades tècniques: Cost energètic 136.680 MJ; Emissió de CO2 4.132 kg; Codi LER 17 03 02; Massa de l'element 3.6 kg; Volum 0.0036 m3
Residus:
- embalatge: re170203 Plàstic. (component de residu); rendiment 0.051 kg; Codi LER 17 02 03; Massa de l'element 1 kg; Volum 0.001667 m3
