# Amortidor metàl·lic de 4 molles

- Propietat de l'arxiu: CYPE INGENIEROS, S.A.
- Format: FIEBDC-3/2002
- Divisa: EUR
- Costos indirectes: 3.00 %
- IVA: 21.00 %

**NBI030** U Amortidor metàl·lic de 4 molles, de 200x170x127 mm, de 514 kg de càrrega mínima i 1200 kg de càrrega màxima, format per 4 molles d'acer d'alta resistència acabat amb pintura epoxi color blau, cassoletes metàl·liques adherides mitjançant doble sistema de seguretat per pilons interns i massilla viscoelàstica, peces internes de polietilè i base metàl·lica en tots dos extrems amb orificis oberts, muntat en terra, bancada o estructura. Inclús accessoris de muntatge.
Amortidor metàl·lic de 4 molles, de 200x170x127 mm, de 514 kg de càrrega mínima i 1200 kg de càrrega màxima, format per 4 molles d'acer d'alta resistència acabat amb pintura epoxi color blau, cassoletes metàl·liques adherides mitjançant doble sistema de seguretat per pilons interns i massilla viscoelàstica, peces internes de polietilè i base metàl·lica en tots dos extrems amb orificis oberts, muntat en terra, bancada o estructura. Inclús accessoris de muntatge.
Inclou: Replanteig. Col·locació de l'amortidor.
Criteri d'amidament de projecte: Nombre d'unitats previstes, segons documentació gràfica de Projecte.
Criteri de mesura d'obra: Es mesurarà el nombre d'unitats realment executades segons especificacions de Projecte.

| Codi | Ut | Descripció | Rendiment | Preu | Import |
|---|---|---|---|---|---|
| mt16avg050bjb | U | Amortidor metàl·lic de 4 molles, de 200x170x127 mm, de 514 kg de càrrega mínima i 1200 kg de càrrega màxima, format per 4 molles d'acer d'alta resistència acabat amb pintura epoxi color blau, cassoletes metàl·liques adherides mitjançant doble sistema de seguretat per pilons interns i massilla viscoelàstica, peces internes de polietilè i base metàl·lica en tots dos extrems amb orificis oberts, per muntar en terra, bancada o estructura. (material) | 1.000 | 100.63 | 100.63 |
| mo011 | h | Oficial 1ª muntador. (mà d'obra) | 0.156 | 24.57 | 3.83 |
| mo080 | h | Ajudant muntador. (mà d'obra) | 0.156 | 21.14 | 3.30 |
| % | % | Costos directes complementaris | 2 % | 107.76 | 2.16 |
|  |  | Costos directes |  |  | 109.92 |
